# Folrat de pilar de formigó amb xapa d'acer inoxidable

- Propietat de l'arxiu: CYPE Ingenieros S.A.
- Format: FIEBDC-3/2016
- Programa: Generador de preus de la construcció. CYPE Ingenieros, S.A.
- Data: 11/03/2024
- Divisa: EUR
- Costos indirectes: 3 %
- IVA: 21 %

## H Acabaments i ajudes

### HF Folrats

#### HFE D'elements estructurals

**HFE030** m² Folrat de pilar de formigó amb xapa d'acer inoxidable.
Folrat de pilar circular de formigó amb xapa d'acer inoxidable AISI 304, de 0,6 mm d'espessor, acabat mat. Fixació a la superfície suport amb cargols d'acer inoxidable mitjançant el sistema de fixació oculta. Inclús, perfileria oculta amb cargols d'acer inoxidable per a la unió de les xapes entre si i massilla de poliuretà per la closa de juntes.
Inclou: Replanteig de les peces. Col·locació, aplomat, anivellació i alineació. Fixació de les peces. Resolució de punts singulars.
Criteri d'amidament de projecte: Superfície construïda, mesurada segons documentació gràfica de Projecte.
Criteri de mesura d'obra: Es mesurarà la superfície realment executada segons especificacions de Projecte.

| Codi | Ut | Descripció | Rendiment | Preu | Import |
|---|---|---|---|---|---|
| mt29pme010a | m² | Xapa d'acer inoxidable AISI 304, de 0,6 mm d'espessor, acabat mat. Fixació a la superfície suport amb cargols d'acer inoxidable mitjançant el sistema de fixació oculta, per a revestiment de paraments verticals interiors. Inclús perfileria oculta amb cargols d'acer inoxidable per a la unió de les xapes entre si. (material) | 1 | 59.7 | 59.700 |
| mt20wwa030 | U | Cartutx de 310 cm³ de massilla de poliuretà impermeable. (material) | 0.15 | 7.32 | 1.098 |
| mo018 | h | Oficial 1ª serraller. (mà d'obra) | 1.678 | 28.86 | 48.427 |
| mo059 | h | Ajudant serraller. (mà d'obra) | 1.678 | 25.36 | 42.554 |
| % | % | Costos directes complementaris | 2 % | 151.779 | 3.036 |
|  |  | Costos directes |  |  | 154.815 |

Residus:
- col·locació: mt29pme010a; factor de residu 0.0045
- col·locació: mt20wwa030 Cartutx de 310 cm³ de massilla de poliuretà impermeable; factor de residu 0.06

## Recursos

**mt29pme010a** m² Xapa d'acer inoxidable AISI 304
Dades tècniques: Cost energètic 228.819 MJ; Emissió de CO2 33.334 kg; Codi LER 17 04 05; Massa de l'element 4.74 kg; Volum 0.002257 m3
Residus:
- embalatge: re170203 Plàstic. (component de residu); rendiment 0.032 kg; Codi LER 17 02 03; Massa de l'element 1 kg; Volum 0.001667 m3

**mt20wwa030** U Cartutx de 310 cm³ de massilla de poliuretà impermeable
Dades tècniques: Cost energètic 12.716 MJ; Emissió de CO2 0.628 kg; Codi LER 17 09 04; Massa de l'element 0.021 kg; Volum 0.000014 m3
Residus:
- embalatge: re170203 Plàstic; rendiment 0.1 kg
