# Formació de arracades en dutxa d'obra, amb kit Schlüter-KERDI-SHOWER-T "SCHLÜTER-SYSTEMS"

- Propietat de l'arxiu: CYPE Ingenieros S.A.
- Format: FIEBDC-3/2016
- Programa: Generador de preus de la construcció. CYPE Ingenieros, S.A.
- Data: 11/03/2024
- Divisa: EUR
- Costos indirectes: 3 %
- IVA: 21 %

## H Acabaments i ajudes

### HY Ajudes de ram de paleta

#### HYO Per a oficis

**HYO070** U Formació de arracades en dutxa d'obra, amb kit Schlüter-KERDI-SHOWER-T "SCHLÜTER-SYSTEMS".
Formació de arracades en dutxa d'obra, amb kit Schlüter-KERDI-SHOWER-T 1830 "SCHLÜTER-SYSTEMS", de 1830x1830 mm, format per panell de formació de pendents de poliestirè expandit (EPS), de dos peces amb una pendent major del 2% i làmina impermeabilitzant flexible de polietilè amb geotèxtil no teixit. Inclús adhesiu cimentós d'enduriment normal C1, per fixar el panell al suport i adhesiu bicomponent, Schlüter-KERDI-COLL-L "SCHLÜTER-SYSTEMS" per fixar la làmina al panell.
Inclou: Replanteig i tall dels panells. Aplicació de l'adhesiu cimentós. Col·locació dels panells. Aplicació de l'adhesiu. Col·locació de la làmina impermeabilitzant. Neteja final.
Criteri d'amidament de projecte: Nombre d'unitats previstes, segons documentació gràfica de Projecte.
Criteri de mesura d'obra: Es mesurarà el nombre d'unitats realment executades segons especificacions de Projecte.

| Codi | Ut | Descripció | Rendiment | Preu | Import |
|---|---|---|---|---|---|
| mt15res210I | U | Kit Schlüter-KERDI-SHOWER-T 1830 "SCHLÜTER-SYSTEMS", de 1830x1830 mm, format per panell de formació de pendents de poliestirè expandit (EPS), de dos peces amb una pendent major del 2% i làmina impermeabilitzant flexible de polietilè amb geotèxtil no teixit, per a bonera. (material) | 1 | 281.68 | 281.680 |
| mt09mcr021g | kg | Adhesiu cimentós d'enduriment normal, C1, segons UNE-EN 12004, color gris. (material) | 10.25 | 0.35 | 3.588 |
| mt15res060d | kg | Adhesiu bicomponent, Schlüter-KERDI-COLL-L "SCHLÜTER-SYSTEMS", a base d'una dispersió acrílica sense dissolvents i pols de ciment, per la closa de juntes. (material) | 0.5 | 11.92 | 5.960 |
| mo020 | h | Oficial 1ª construcció. (mà d'obra) | 0.36 | 28.42 | 10.231 |
| mo077 | h | Ajudant construcció. (mà d'obra) | 0.36 | 25.28 | 9.101 |
| % | % | Costos directes complementaris | 2 % | 310.560 | 6.211 |
|  |  | Costos directes |  |  | 316.771 |

Residus:
- col·locació: mt09mcr021g Adhesiu cimentós d'enduriment normal, C1, segons UNE-EN 12004, color gris; factor de residu 0.07

## Recursos

**mt09mcr021g** kg Adhesiu cimentós d'enduriment normal, C1, segons UNE-EN 12004, color gris
Dades tècniques: Cost energètic 3.871 MJ; Emissió de CO2 0.344 kg; Codi LER 17 09 04; Massa de l'element 1 kg; Volum 0.000667 m3
Residus:
- embalatge: re170203 Plàstic. (component de residu); rendiment 0.003 kg; Codi LER 17 02 03; Massa de l'element 1 kg; Volum 0.001667 m3
