# Punt de distribució

- Propietat de l'arxiu: CYPE Ingenieros S.A.
- Format: FIEBDC-3/2016
- Programa: Generador de preus de la construcció. CYPE Ingenieros, S.A.
- Data: 11/03/2024
- Divisa: EUR
- Costos indirectes: 3 %
- IVA: 21 %

## I Instal·lacions

### IA Audiovisuals

#### IAF Xarxa de cables de parells de coure

**IAF040** U Punt de distribució.
Punt de distribució per la segregació de 10 parells, col·locat en el registre secundari i equipat amb 1 reglet de tall i prova, amb capacitat per 10 parells cadascuna i tipus de connexió per inserció i desplaçament de l'aïllant, muntades cadascuna d'elles en el registre secundari. Inclús caràtules identificatives, suports metàl·lics per a les regletes i accessoris.
Inclou: Col·locació dels suports. Col·locació de les regletes. Connexionat i comprovació del seu correcte funcionament.
Criteri d'amidament de projecte: Nombre d'unitats previstes, segons documentació gràfica de Projecte.
Criteri de mesura d'obra: Es mesurarà el nombre d'unitats realment executades segons especificacions de Projecte.

| Codi | Ut | Descripció | Rendiment | Preu | Import |
|---|---|---|---|---|---|
| mt40mta010b | U | Reglet de tall i prova, amb una capacitat de 10 parells, amb inserció del conductor per desplaçament de l'aïllant. (material) | 1 | 3.4 | 3.400 |
| mt40mta020b | U | Suport metàl·lic individual per reglet de 10 parells. (material) | 1 | 1.17 | 1.170 |
| mt40mta040b | U | Caràtula identificativa formada per marc porta-rètols reclinable, 10 parells. (material) | 1 | 1.9 | 1.900 |
| mo001 | h | Oficial 1ª instal·lador de telecomunicacions. (mà d'obra) | 0.096 | 29.34 | 2.817 |
| mo056 | h | Ajudant instal·lador de telecomunicacions. (mà d'obra) | 0.096 | 25.25 | 2.424 |
| % | % | Costos directes complementaris | 2 % | 11.711 | 0.234 |
|  |  | Costos directes |  |  | 11.945 |

## Recursos

**mt40mta010b** U Reglet de tall i prova, amb una capacitat de 10 parells, amb inserció del conductor per desplaçament de l'aïllant
Dades tècniques: Cost energètic 1.074 MJ; Emissió de CO2 0.074 kg
Residus:
- embalatge: re150101 Envasos de paper i cartró. (component de residu); rendiment 0.032 kg; Codi LER 15 01 01; Massa de l'element 1 kg; Volum 0.001333 m3

**mt40mta020b** U Suport metàl·lic individual per reglet de 10 parells
Dades tècniques: Cost energètic 0.235 MJ; Emissió de CO2 0.071 kg
Residus:
- embalatge: re150101 Envasos de paper i cartró; rendiment 0.072 kg

**mt40mta040b** U Caràtula identificativa formada per marc porta-rètols reclinable, 10 parells
Dades tècniques: Cost energètic 0.133 MJ; Emissió de CO2 0.210 kg
Residus:
- embalatge: re150101 Envasos de paper i cartró; rendiment 0.247 kg
