# Instal·lació de megafonia

- Propietat de l'arxiu: CYPE Ingenieros S.A.
- Format: FIEBDC-3/2016
- Programa: Generador de preus de la construcció. CYPE Ingenieros, S.A.
- Data: 11/03/2024
- Divisa: EUR
- Costos indirectes: 3 %
- IVA: 21 %

## I Instal·lacions

### IA Audiovisuals

#### IAM Megafonia

**IAM010** U Instal·lació de megafonia.
Instal·lació de megafonia composta de: central de so mono adaptable a qualsevol font musical; 2 reguladors de so analògics de 1 canal musical mono que permeten regular el volum de cada habitació, 2 altaveus de 2", 2 W i 8 Ohm instal·lats en fals sostre; adaptadors per incorporar elements de so. Inclús xarxa de distribució interior en habitatge formada per canalització i cablejat per la conducció dels senyals amb tub flexible de PVC corrugat i cable flexible trenat de 3x1,5 mm², caixes d'encastar, caixes de derivació i accessoris.
Criteri de valoració econòmica: El preu no inclou la font musical ni les ajudes de paleta per a instal·lacions.
Inclou: Replanteig i traçat. Col·locació i fixació de tubs i caixes. Estesa de cables. Muntatge, connexionat i comprovació del seu correcte funcionament.
Criteri d'amidament de projecte: Nombre d'unitats previstes, segons documentació gràfica de Projecte.
Criteri de mesura d'obra: Es mesurarà el nombre d'unitats realment executades segons especificacions de Projecte.

| Codi | Ut | Descripció | Rendiment | Preu | Import |
|---|---|---|---|---|---|
| mt40mhm010a | U | Central de so d'1 canal mono, amb regulació manual de nivell de sortida d'àudio. Protecció electrònica de l'alimentació. Telecontrol, commutador per connectar manual/automàtic. (material) | 1 | 138.13 | 138.130 |
| mt40mhm011 | U | Caixa d'encastar per a central de so, de material termoplàstic, de 140x140x45 mm. (material) | 1 | 3.87 | 3.870 |
| mt40mhm020a | U | Regulador de so analògic de 1 canal musical mono amb caixa d'encastar, amb recepció d'avisos, potenciòmetre de regulació de volum i telecontrol. (material) | 2 | 53.27 | 106.540 |
| mt40mhm040a | U | Altaveu de 2", 2 W/8 Ohm, per instal·lar en fals sostre. (material) | 2 | 19.29 | 38.580 |
| mt40mhm041a | U | Caixa d'encastar per altaveus de 2", 2 W/8 Ohm. Inclús garres d'enganxall a sostre. (material) | 2 | 1.94 | 3.880 |
| mt40mhm050a | U | Adaptador per incorporar elements de so. (material) | 2 | 1.95 | 3.900 |
| mt40mhm100 | m | Cable flexible cablat de 3x1,5 mm². (material) | 40 | 0.52 | 20.800 |
| mt40mhm102 | m | Línia d'alimentació de 2x0,75 mm². (material) | 30 | 0.41 | 12.300 |
| mt35aia010b | m | Tub corbable de PVC, corrugat, de color negre, de 20 mm de diàmetre nominal, per a canalització encastada en obra de fàbrica (parets i sostres). Resistència a la compressió 320 N, resistència a l'impacte 1 joule, temperatura de treball -5°C fins 60°C, amb grau de protecció IP545 segons UNE 20324, no propagador de la flama. Segons UNE-EN 61386-1 i UNE-EN 61386-22. (material) | 40 | 0.42 | 16.800 |
| mt40mhm101 | U | Caixa de distribució universal amb tapa de registre. (material) | 2 | 1.17 | 2.340 |
| mo003 | h | Oficial 1ª electricista. (mà d'obra) | 4.556 | 29.34 | 133.673 |
| mo102 | h | Ajudant electricista. (mà d'obra) | 4.556 | 25.25 | 115.039 |
| % | % | Costos directes complementaris | 2 % | 595.852 | 11.917 |
|  |  | Costos directes |  |  | 607.769 |

Residus:
- col·locació: mt40mhm100 Cable flexible cablat de 3x1,5 mm²; factor de residu 0.0165087
- col·locació: mt40mhm102 Línia d'alimentació de 2x0,75 mm²; factor de residu 0.0164925
- col·locació: mt35aia010b; factor de residu 0.0275

## Recursos

**mt40mhm010a** U Central de so d'1 canal mono
Dades tècniques: Cost energètic 0.133 MJ; Emissió de CO2 0.210 kg
Residus:
- embalatge: re150101 Envasos de paper i cartró. (component de residu); rendiment 0.247 kg; Codi LER 15 01 01; Massa de l'element 1 kg; Volum 0.001333 m3

**mt40mhm020a** U Regulador de so analògic de 1 canal musical mono amb caixa d'encastar
Dades tècniques: Cost energètic 0.133 MJ; Emissió de CO2 0.210 kg
Residus:
- embalatge: re150101 Envasos de paper i cartró; rendiment 0.247 kg

**mt40mhm040a** U Altaveu de 2", 2 W/8 Ohm, per instal·lar en fals sostre
Dades tècniques: Cost energètic 0.133 MJ; Emissió de CO2 0.210 kg
Residus:
- embalatge: re150101 Envasos de paper i cartró; rendiment 0.247 kg

**mt40mhm041a** U Caixa d'encastar per altaveus de 2", 2 W/8 Ohm. Inclús garres d'enganxall a sostre
Dades tècniques: Cost energètic 0.016 MJ; Emissió de CO2 0.026 kg
Residus:
- embalatge: re150101 Envasos de paper i cartró; rendiment 0.03 kg

**mt40mhm050a** U Adaptador per incorporar elements de so
Dades tècniques: Cost energètic 0.133 MJ; Emissió de CO2 0.210 kg
Residus:
- embalatge: re150101 Envasos de paper i cartró; rendiment 0.247 kg

**mt40mhm100** m Cable flexible cablat de 3x1,5 mm²
Dades tècniques: Cost energètic 1.513 MJ; Emissió de CO2 0.084 kg; Codi LER 17 04 11; Massa de l'element 0.0401 kg; Volum 0.000027 m3
Residus:
- embalatge: re150101 Envasos de paper i cartró; rendiment 0.065 kg

**mt40mhm102** m Línia d'alimentació de 2x0,75 mm²
Dades tècniques: Cost energètic 0.529 MJ; Emissió de CO2 0.065 kg; Codi LER 17 04 11; Massa de l'element 0.0134 kg; Volum 0.000009 m3
Residus:
- embalatge: re150101 Envasos de paper i cartró; rendiment 0.065 kg

**mt35aia010b** m Tub corbable de PVC
Dades tècniques: Cost energètic 15.501 MJ; Emissió de CO2 0.770 kg; Codi LER 17 02 03; Massa de l'element 0.16 kg; Volum 0.000267 m3

**mt40mhm101** U Caixa de distribució universal amb tapa de registre
Dades tècniques: Cost energètic 0.016 MJ; Emissió de CO2 0.026 kg
Residus:
- embalatge: re150101 Envasos de paper i cartró; rendiment 0.03 kg
