# Unitat exterior d'aire condicionat, amb recuperació de calor

- Propietat de l'arxiu: CYPE Ingenieros S.A.
- Format: FIEBDC-3/2016
- Programa: Generador de preus de la construcció. CYPE Ingenieros, S.A.
- Data: 11/03/2024
- Divisa: EUR
- Costos indirectes: 3 %
- IVA: 21 %

## I Instal·lacions

### IB Sistemes de climatització

#### IBB Sistema VRF (Bosch)

**IBB020** U Unitat exterior d'aire condicionat, amb recuperació de calor.
Unitat exterior d'aire condicionat d'alta eficiència, sistema Bosch 5000 VRF amb recuperació de calor, per a gas R-410A, alimentació trifàsica (400V/50Hz), sèrie RDCI, model RDCI 8/25-3 "BOSCH", potència frigorífica nominal 25,2 kW (temperatura de bulb sec de l'aire interior 27°C i de l'aire exterior 35°C, temperatura de bulb humit de l'aire interior 19°C i de l'aire exterior 24°C), EER = 4,29, consum elèctric nominal en refrigeració 5,88 kW, rang de funcionament de temperatura de bulb sec de l'aire exterior en refrigeració des de -5 fins a 48°C, potència calorífica nominal 27 kW (temperatura de bulb humit de l'aire interior 15°C i de l'aire exterior 6°C, temperatura de bulb sec de l'aire interior 20°C i de l'aire exterior 7°C), COP = 4,39, consum elèctric nominal en calefacció 6,15 kW, rang de funcionament de temperatura de bulb humit de l'aire exterior en calefacció des de -20 fins a 24°C, de 1615x960x765 mm, 200 kg, pressió sonora 57 dBA, cabal d'aire 12000 m³/h, un compressor de tipus scroll, amb tecnologia All DC Inverter, amb capacitat de connexió de fins a 13 unitats interiors.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42bos030a | U | Unitat exterior d'aire condicionat d'alta eficiència, sistema Bosch 5000 VRF amb recuperació de calor, per a gas R-410A, alimentació trifàsica (400V/50Hz), sèrie RDCI, model RDCI 8/25-3 "BOSCH", potència frigorífica nominal 25,2 kW (temperatura de bulb sec de l'aire interior 27°C i de l'aire exterior 35°C, temperatura de bulb humit de l'aire interior 19°C i de l'aire exterior 24°C), EER = 4,29, consum elèctric nominal en refrigeració 5,88 kW, rang de funcionament de temperatura de bulb sec de l'aire exterior en refrigeració des de -5 fins a 48°C, potència calorífica nominal 27 kW (temperatura de bulb humit de l'aire interior 15°C i de l'aire exterior 6°C, temperatura de bulb sec de l'aire interior 20°C i de l'aire exterior 7°C), COP = 4,39, consum elèctric nominal en calefacció 6,15 kW, rang de funcionament de temperatura de bulb humit de l'aire exterior en calefacció des de -20 fins a 24°C, de 1615x960x765 mm, 200 kg, pressió sonora 57 dBA, cabal d'aire 12000 m³/h, un compressor de tipus scroll, amb tecnologia All DC Inverter, amb capacitat de connexió de fins a 13 unitats interiors. (material) | 1 | 10595 | 10595.000 |
| mo005 | h | Oficial 1ª instal·lador de climatització. (mà d'obra) | 7.345 | 29.34 | 215.502 |
| mo104 | h | Ajudant instal·lador de climatització. (mà d'obra) | 7.345 | 25.25 | 185.461 |
| % | % | Costos directes complementaris | 2 % | 10995.963 | 219.919 |
|  |  | Costos directes |  |  | 11215.882 |

## Recursos

**mt42bos030a** U Unitat exterior d'aire condicionat d'alta eficiència
Dades tècniques: Cost energètic 9190.536 MJ; Emissió de CO2 628.946 kg
Residus:
- embalatge: re150101 Envasos de paper i cartró. (component de residu); rendiment 0.18 kg; Codi LER 15 01 01; Massa de l'element 1 kg; Volum 0.001333 m3
- embalatge: re170203 Plàstic. (component de residu); rendiment 0.09 kg; Codi LER 17 02 03; Massa de l'element 1 kg; Volum 0.001667 m3
