# Equip de control de grup d'unitats interiors d'aire condicionat

- Propietat de l'arxiu: CYPE Ingenieros S.A.
- Format: FIEBDC-3/2016
- Programa: Generador de preus de la construcció. CYPE Ingenieros, S.A.
- Data: 11/03/2024
- Divisa: EUR
- Costos indirectes: 3 %
- IVA: 21 %

## I Instal·lacions

### IB Sistemes de climatització

#### IBB Sistema VRF (Bosch)

**IBB520** U Equip de control de grup d'unitats interiors d'aire condicionat.
Equip de control de grup d'unitats interiors d'aire condicionat, model GRC "BOSCH", amb capacitat de control de fins a 16 unitats, per a connexió a un control remot individual per cable o sense fil.
Criteri de valoració econòmica: El preu no inclou la canalització ni el cablejat elèctric d'alimentació.
Inclou: Replanteig. Col·locació i fixació. Col·locació i fixació dels accessoris. Connexionat.
Criteri d'amidament de projecte: Nombre d'unitats previstes, segons documentació gràfica de Projecte.
Criteri de mesura d'obra: Es mesurarà el nombre d'unitats realment executades segons especificacions de Projecte.

| Codi | Ut | Descripció | Rendiment | Preu | Import |
|---|---|---|---|---|---|
| mt42bos612a | U | Equip de control de grup d'unitats interiors d'aire condicionat, model GRC "BOSCH", amb capacitat de control de fins a 16 unitats, per a connexió a un control remot individual per cable o sense fil. (material) | 1 | 195 | 195.000 |
| mo005 | h | Oficial 1ª instal·lador de climatització. (mà d'obra) | 0.599 | 29.34 | 17.575 |
| mo104 | h | Ajudant instal·lador de climatització. (mà d'obra) | 0.599 | 25.25 | 15.125 |
| % | % | Costos directes complementaris | 2 % | 227.700 | 4.554 |
|  |  | Costos directes |  |  | 232.254 |
