# Sistema centralitzat de control UNO

- Propietat de l'arxiu: CYPE Ingenieros S.A.
- Format: FIEBDC-3/2016
- Programa: Generador de preus de la construcció. CYPE Ingenieros, S.A.
- Data: 11/03/2024
- Divisa: EUR
- Costos indirectes: 3 %
- IVA: 21 %

## I Instal·lacions

### IB Sistemes de climatització

#### IBZ Sistema Airzone

**IBZ009** U Sistema centralitzat de control UNO.
Sistema de control d'una zona en instal·lació de climatització, Pack UNO AZUN6PCMVATHCB "AIRZONE", format per una central de sistema UNO AZUN6CCMVAC per a control d'una comporta motoritzada o d'una electrovàlvula, amb connexió per cable, entrada per a detecció de finestra oberta, entrada per a detecció de presència i sortida d'alimentació per a element motoritzat, un termòstat Think AZUN6THINKRB per a control de la temperatura de consigna, amb lectura de temperatura ambient i humitat relativa, pantalla de tinta electrònica de 2,7" amb botons tàctils capacitius, d'acer i vidre, connexió per cable, muntatge en superfície, color blanc, cable elèctric AZX6CABLEBUS10 de 10 m de longitud, amb conductor de coure electrolític recouit sense estanyar, de 2x0,5+2x0,22 mm² de secció i aïllament de PVC/A.
Inclou: Replanteig. Col·locació i fixació de la central del sistema. Col·locació i fixació dels accessoris. Estesa i fixació del tub de protecció del cablejat. Estesa del cablejat. Connexionat elèctric.
Criteri d'amidament de projecte: Nombre d'unitats previstes, segons documentació gràfica de Projecte.
Criteri de mesura d'obra: Es mesurarà el nombre d'unitats realment executades segons especificacions de Projecte.

| Codi | Ut | Descripció | Rendiment | Preu | Import |
|---|---|---|---|---|---|
| mt42air405a | U | Sistema de control d'una zona en instal·lació de climatització, Pack UNO AZUN6PCMVATHCB "AIRZONE", format per una central de sistema UNO AZUN6CCMVAC per a control d'una comporta motoritzada o d'una electrovàlvula, amb connexió per cable, entrada per a detecció de finestra oberta, entrada per a detecció de presència i sortida d'alimentació per a element motoritzat, un termòstat Think AZUN6THINKRB per a control de la temperatura de consigna, amb lectura de temperatura ambient i humitat relativa, pantalla de tinta electrònica de 2,7" amb botons tàctils capacitius, d'acer i vidre, connexió per cable, muntatge en superfície, color blanc, cable elèctric AZX6CABLEBUS10 de 10 m de longitud, amb conductor de coure electrolític recouit sense estanyar, de 2x0,5+2x0,22 mm² de secció i aïllament de PVC/A. (material) | 1 | 162 | 162.000 |
| mo005 | h | Oficial 1ª instal·lador de climatització. (mà d'obra) | 0.24 | 29.34 | 7.042 |
| mo104 | h | Ajudant instal·lador de climatització. (mà d'obra) | 0.192 | 25.25 | 4.848 |
| % | % | Costos directes complementaris | 2 % | 173.890 | 3.478 |
|  |  | Costos directes |  |  | 177.368 |

## Recursos

**mt42air405a** U Sistema de control d'una zona en instal·lació de climatització
Dades tècniques: Cost energètic 8.045 MJ; Emissió de CO2 0.535 kg
Residus:
- embalatge: re150101 Envasos de paper i cartró. (component de residu); rendiment 0.164 kg; Codi LER 15 01 01; Massa de l'element 1 kg; Volum 0.001333 m3
- embalatge: re170203 Plàstic. (component de residu); rendiment 0.082 kg; Codi LER 17 02 03; Massa de l'element 1 kg; Volum 0.001667 m3
