# Difusor amb comporta motoritzada per a regulació de cabal

- Propietat de l'arxiu: CYPE Ingenieros S.A.
- Format: FIEBDC-3/2016
- Programa: Generador de preus de la construcció. CYPE Ingenieros, S.A.
- Data: 11/03/2024
- Divisa: EUR
- Costos indirectes: 3 %
- IVA: 21 %

## I Instal·lacions

### IB Sistemes de climatització

#### IBZ Sistema Airzone

**IBZ015** U Difusor amb comporta motoritzada per a regulació de cabal.
Difusor quadrat d'alumini extrudit, anoditzat color plata, amb plènum de xapa galvanitzada per a connexió lateral a tub flexible, de 595x595x278 mm, amb aïllament acústic i comporta motoritzada per a regulació de cabal, DFCU225APAM "AIRZONE", motorització amb alimentació a 12 Vcc per cable.
Inclou: Replanteig. Col·locació i fixació. Col·locació i fixació al sostre del plènum. Fixació del difusor al plènum. Connexionat.
Criteri d'amidament de projecte: Nombre d'unitats previstes, segons documentació gràfica de Projecte.
Criteri de mesura d'obra: Es mesurarà el nombre d'unitats realment executades segons especificacions de Projecte.

| Codi | Ut | Descripció | Rendiment | Preu | Import |
|---|---|---|---|---|---|
| mt42air101b | U | Difusor quadrat d'alumini extrudit, anoditzat color plata, amb plènum de xapa galvanitzada per a connexió lateral a tub flexible, de 595x595x278 mm, amb aïllament acústic i comporta motoritzada per a regulació de cabal, DFCU225APAM "AIRZONE", motorització amb alimentació a 12 Vcc per cable. (material) | 1 | 162 | 162.000 |
| mo005 | h | Oficial 1ª instal·lador de climatització. (mà d'obra) | 0.284 | 29.34 | 8.333 |
| mo104 | h | Ajudant instal·lador de climatització. (mà d'obra) | 0.227 | 25.25 | 5.732 |
| % | % | Costos directes complementaris | 2 % | 176.065 | 3.521 |
|  |  | Costos directes |  |  | 179.586 |

## Recursos

**mt42air101b** U Difusor quadrat d'alumini extrudit
Dades tècniques: Cost energètic 55.539 MJ; Emissió de CO2 3.947 kg
Residus:
- embalatge: re150101 Envasos de paper i cartró. (component de residu); rendiment 0.164 kg; Codi LER 15 01 01; Massa de l'element 1 kg; Volum 0.001333 m3
- embalatge: re170203 Plàstic. (component de residu); rendiment 0.082 kg; Codi LER 17 02 03; Massa de l'element 1 kg; Volum 0.001667 m3
