# Col·lector per a calefacció i refrigeració per terra radiant

- Propietat de l'arxiu: CYPE Ingenieros S.A.
- Format: FIEBDC-3/2016
- Programa: Generador de preus de la construcció. CYPE Ingenieros, S.A.
- Data: 11/03/2024
- Divisa: EUR
- Costos indirectes: 3 %
- IVA: 21 %

## I Instal·lacions

### IC Calefacció, refrigeració, climatització i A.C.S.

#### ICE Emissors per aigua per a calefacció i refrigeració

**ICE100** U Col·lector per a calefacció i refrigeració per terra radiant.
Col·lector premuntat de poliamida reforçada, per a 4 circuits, compost de connexions principals de 1", derivacions de 3/4", termòmetres, purgadors manuals, clau d'omplert, clau de buidatge, cabalímetres, taps terminals i suports, ràcords femella de 16 mm x 3/4" eurocon, vàlvules d'esfera per a tancament del circuit del col·lector, corbatubs de plàstic, muntat en armari d'acer galvanitzat, de 80x550x730 mm amb porta. Totalment muntat, connexionat i provat.
Inclou: Replanteig de l'emplaçament del col·lector. Col·locació de l'armari per al col·lector. Col·locació del col·lector. Connexió de les canonades al col·lector. Connexió del col·lector a la xarxa de distribució interior o a la caldera. Realització de proves de servei.
Criteri d'amidament de projecte: Nombre d'unitats previstes, segons documentació gràfica de Projecte.
Criteri de mesura d'obra: Es mesurarà el nombre d'unitats realment executades segons especificacions de Projecte.

| Codi | Ut | Descripció | Rendiment | Preu | Import |
|---|---|---|---|---|---|
| mt37alu009c | U | Col·lector premuntat de poliamida reforçada, per a 4 circuits, compost de connexions principals de 1", derivacions de 3/4", termòmetres, purgadors manuals, clau d'omplert, clau de buidatge, cabalímetres, taps terminals i suports. (material) | 1 | 401.32 | 401.320 |
| mt37alu005c | U | Ràcord femella de 16 mm x 3/4" eurocon. (material) | 8 | 8.01 | 64.080 |
| mt37alu082a | U | Vàlvula d'esfera per a tancament del circuit del col·lector de 1" de diàmetre. (material) | 2 | 38.55 | 77.100 |
| mt37alu015a | U | Corbatubs de plàstic. (material) | 8 | 2.63 | 21.040 |
| mt37alu031a | U | Armari d'acer galvanitzat, de 80x550x730 mm, per a col·lector de 2 a 4 sortides, regulable en altura, amb barra corbatubs. (material) | 1 | 153.85 | 153.850 |
| mt37alu032a | U | Porta bloquejable per a armari d'acer, acabat pintat color blanc RAL 9010, de 500x730 mm. (material) | 1 | 190.13 | 190.130 |
| mo004 | h | Oficial 1ª calefactor. (mà d'obra) | 1.918 | 29.34 | 56.274 |
| mo103 | h | Ajudant calefactor. (mà d'obra) | 1.918 | 25.25 | 48.430 |
| % | % | Costos directes complementaris | 2 % | 1012.224 | 20.244 |
|  |  | Costos directes |  |  | 1032.468 |

Residus:
- col·locació: mt37alu009c; factor de residu 0.0165

## Recursos

**mt37alu009c** U Col·lector premuntat de poliamida reforçada
Dades tècniques: Cost energètic 39.743 MJ; Emissió de CO2 2.008 kg; Codi LER 17 02 03; Massa de l'element 0.41 kg; Volum 0.000683 m3
Residus:
- embalatge: re150101 Envasos de paper i cartró. (component de residu); rendiment 0.042 kg; Codi LER 15 01 01; Massa de l'element 1 kg; Volum 0.001333 m3

**mt37alu005c** U Ràcord femella de 16 mm x 3/4" eurocon
Dades tècniques: Cost energètic 23.583 MJ; Emissió de CO2 1.642 kg
Residus:
- embalatge: re150101 Envasos de paper i cartró; rendiment 0.072 kg

**mt37alu082a** U Vàlvula d'esfera per a tancament del circuit del col·lector de 1" de diàmetre
Dades tècniques: Cost energètic 254.804 MJ; Emissió de CO2 17.171 kg
Residus:
- embalatge: re150101 Envasos de paper i cartró; rendiment 0.072 kg

**mt37alu031a** U Armari d'acer galvanitzat
Dades tècniques: Cost energètic 0.019 MJ; Emissió de CO2 0.031 kg
Residus:
- embalatge: re150101 Envasos de paper i cartró; rendiment 0.036 kg

**mt37alu032a** U Porta bloquejable per a armari d'acer, acabat pintat color blanc RAL 9010, de 500x730 mm
Dades tècniques: Cost energètic 0.019 MJ; Emissió de CO2 0.031 kg
Residus:
- embalatge: re150101 Envasos de paper i cartró; rendiment 0.036 kg
