# Caldera a gas, domèstica, de condensació, de peu, per a calefacció

- Propietat de l'arxiu: CYPE Ingenieros S.A.
- Format: FIEBDC-3/2016
- Programa: Generador de preus de la construcció. CYPE Ingenieros, S.A.
- Data: 11/03/2024
- Divisa: EUR
- Costos indirectes: 3 %
- IVA: 21 %

## I Instal·lacions

### IC Calefacció, refrigeració, climatització i A.C.S.

#### ICG Calderes a gas

**ICG225** U Caldera a gas, domèstica, de condensació, de peu, per a calefacció.
Caldera de peu, de condensació amb recuperador d'acer inoxidable, amb cos de fosa d'alumini/silici i cremador pressuritzat modulant a gas, eficiència energètica classe A, potència de calefacció de 4,5 a 22 kW, dimensions 820x600x625 mm, quadre de regulació i cronotermòstat modulant amb sonda de temperatura exterior, cabal màssic de gas de fuita 9,6 kg/s a càrrega total i 1,9 kg/s a càrrega parcial, amb contingut de CO2 9,1% a càrrega total i 9,3% a càrrega parcial, pressió d'impulsió disponible 80 Pa, temperatura d'impulsió fins a 100°C, contingut d'aigua 18,8 l, kit d'unió de caldera a gas a col·lector o grup de bombament, kit de seguretat per a caldera a gas, kit d'unió de caldera a gas a vas d'expansió, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cpj120a | U | Caldera de peu, de condensació amb recuperador d'acer inoxidable, amb cos de fosa d'alumini/silici i cremador pressuritzat modulant a gas, eficiència energètica classe A, potència de calefacció de 4,5 a 22 kW, dimensions 820x600x625 mm, quadre de regulació i cronotermòstat modulant amb sonda de temperatura exterior, cabal màssic de gas de fuita 9,6 kg/s a càrrega total i 1,9 kg/s a càrrega parcial, amb contingut de CO2 9,1% a càrrega total i 9,3% a càrrega parcial, pressió d'impulsió disponible 80 Pa, temperatura d'impulsió fins a 100°C, contingut d'aigua 18,8 l. (material) | 1 | 4212 | 4212.000 |
| mt38cqj521a | U | Kit de seguretat per a caldera a gas, compost per manòmetre, vàlvula de seguretat i purgador d'aire. (material) | 1 | 174.53 | 174.530 |
| mt38cqj531a | U | Kit d'unió de caldera a gas a vas d'expansió, amb vàlvula d'omplert i buidatge. (material) | 1 | 111.15 | 111.150 |
| mt38www010 | U | Material auxiliar per instal·lacions de calefacció. (material) | 1 | 1.68 | 1.680 |
| mo004 | h | Oficial 1ª calefactor. (mà d'obra) | 2.268 | 29.34 | 66.543 |
| mo103 | h | Ajudant calefactor. (mà d'obra) | 2.268 | 25.25 | 57.267 |
| % | % | Costos directes complementaris | 2 % | 4623.170 | 92.463 |
|  |  | Costos directes |  |  | 4715.633 |

## Recursos

**mt38cpj120a** U Caldera de peu, de condensació amb recuperador d'acer inoxidable
Dades tècniques: Cost energètic 7555.245 MJ; Emissió de CO2 587.450 kg
Residus:
- embalatge: re150101 Envasos de paper i cartró. (component de residu); rendiment 2.531 kg; Codi LER 15 01 01; Massa de l'element 1 kg; Volum 0.001333 m3
- embalatge: re170201 Fusta. (component de residu); rendiment 0.65 kg; Codi LER 17 02 01; Massa de l'element 1 kg; Volum 0.000909 m3
