# Caldera a gas, col·lectiva, de condensació, de peu, de fosa d'alumini

- Propietat de l'arxiu: CYPE Ingenieros S.A.
- Format: FIEBDC-3/2016
- Programa: Generador de preus de la construcció. CYPE Ingenieros, S.A.
- Data: 11/03/2024
- Divisa: EUR
- Costos indirectes: 3 %
- IVA: 21 %

## I Instal·lacions

### IC Calefacció, refrigeració, climatització i A.C.S.

#### ICG Calderes a gas

**ICG237** U Caldera a gas, col·lectiva, de condensació, de peu, de fosa d'alumini.
Caldera de peu, de condensació, amb cos de fosa d'alumini, gran aïllament tèrmic i cremador modulant de gas natural, potència útil 90 kW, pes 205 kg, dimensions 600x994x1400 mm, amb quadre de regulació, càmera de combustió estanca, construcció compacta. Inclús vàlvula de seguretat, purgadors, piròstat i desguàs a bonera pel buidatge de la caldera i el drenatge de la vàlvula de seguretat, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cbu060aa | U | Caldera de peu, de condensació, amb cos de fosa d'alumini, gran aïllament tèrmic i cremador modulant de gas natural, potència útil 90 kW, pes 205 kg, dimensions 600x994x1400 mm, amb quadre de regulació, càmera de combustió estanca, construcció compacta. (material) | 1 | 8804.25 | 8804.250 |
| mt37svs010a | U | Vàlvula de seguretat, de llautó, amb rosca de 1/2" de diàmetre, tarada a 3 bar de pressió. (material) | 1 | 4.42 | 4.420 |
| mt37sgl020d | U | Purgador automàtic d'aire amb boia i rosca de 1/2" de diàmetre, cos i tapa de llautó, per a una pressió màxima de treball de 10 bar i una temperatura màxima de 110°C. (material) | 2 | 8.75 | 17.500 |
| mt38sss120 | U | Piròstat de rearmament manual. (material) | 1 | 70.41 | 70.410 |
| mt38www050 | U | Desguàs a bonera, per al drenatge de la vàlvula de seguretat, compost per 1 m de tub d'acer negre de 1/2" i embut desguàs, inclús accessoris i peces especials. (material) | 1 | 15 | 15.000 |
| mt38ccg021a | U | Posada en marxa del cremador per a gas. (material) | 1 | 150 | 150.000 |
| mt38www010 | U | Material auxiliar per instal·lacions de calefacció. (material) | 1 | 1.68 | 1.680 |
| mo004 | h | Oficial 1ª calefactor. (mà d'obra) | 4.903 | 29.34 | 143.854 |
| mo103 | h | Ajudant calefactor. (mà d'obra) | 4.903 | 25.25 | 123.801 |
| % | % | Costos directes complementaris | 2 % | 9330.915 | 186.618 |
|  |  | Costos directes |  |  | 9517.533 |

## Recursos

**mt38cbu060aa** U Caldera de peu, de condensació
Dades tècniques: Cost energètic 14572.674 MJ; Emissió de CO2 1152.533 kg
Residus:
- embalatge: re150101 Envasos de paper i cartró. (component de residu); rendiment 3.063 kg; Codi LER 15 01 01; Massa de l'element 1 kg; Volum 0.001333 m3
- embalatge: re170201 Fusta. (component de residu); rendiment 0.715 kg; Codi LER 17 02 01; Massa de l'element 1 kg; Volum 0.000909 m3

**mt37svs010a** U Vàlvula de seguretat, de llautó, amb rosca de 1/2" de diàmetre, tarada a 3 bar de pressió
Dades tècniques: Cost energètic 511.326 MJ; Emissió de CO2 34.399 kg
Residus:
- embalatge: re150101 Envasos de paper i cartró; rendiment 0.072 kg

**mt37sgl020d** U Purgador automàtic d'aire amb boia i rosca de 1/2" de diàmetre
Dades tècniques: Cost energètic 35.179 MJ; Emissió de CO2 2.421 kg
Residus:
- embalatge: re150101 Envasos de paper i cartró; rendiment 0.072 kg
