# Caldera a gas, col·lectiva, de condensació, mural

- Propietat de l'arxiu: CYPE Ingenieros S.A.
- Format: FIEBDC-3/2016
- Programa: Generador de preus de la construcció. CYPE Ingenieros, S.A.
- Data: 11/03/2024
- Divisa: EUR
- Costos indirectes: 3 %
- IVA: 21 %

## I Instal·lacions

### IC Calefacció, refrigeració, climatització i A.C.S.

#### ICG Calderes a gas

**ICG238** U Caldera a gas, col·lectiva, de condensació, mural.
Caldera mural, de condensació, amb bescanviador de tubs d'alumini aletejats i cremador modulant de gas natural, per a calefacció, potència útil modulant de 10,4 a 45 kW, pes 48 kg, dimensions 695x520x465 mm, amb vàlvula de 3 vies per a la producció d'A.C.S. mitjançant interacumulador. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cbu070aa | U | Caldera mural, de condensació, amb bescanviador de tubs d'alumini aletejats i cremador modulant de gas natural, per a calefacció, potència útil modulant de 10,4 a 45 kW, pes 48 kg, dimensions 695x520x465 mm, amb vàlvula de 3 vies per a la producció d'A.C.S. mitjançant interacumulador. (material) | 1 | 3607.5 | 3607.500 |
| mt38www010 | U | Material auxiliar per instal·lacions de calefacció. (material) | 1 | 1.68 | 1.680 |
| mo004 | h | Oficial 1ª calefactor. (mà d'obra) | 4.849 | 29.34 | 142.270 |
| mo103 | h | Ajudant calefactor. (mà d'obra) | 4.849 | 25.25 | 122.437 |
| % | % | Costos directes complementaris | 2 % | 3873.887 | 77.478 |
|  |  | Costos directes |  |  | 3951.365 |

## Recursos

**mt38cbu070aa** U Caldera mural, de condensació
Dades tècniques: Cost energètic 3477.422 MJ; Emissió de CO2 270.462 kg
Residus:
- embalatge: re150101 Envasos de paper i cartró. (component de residu); rendiment 2.461 kg; Codi LER 15 01 01; Massa de l'element 1 kg; Volum 0.001333 m3
- embalatge: re170201 Fusta. (component de residu); rendiment 0.641 kg; Codi LER 17 02 01; Massa de l'element 1 kg; Volum 0.000909 m3
