# Purgador d'aire

- Propietat de l'arxiu: CYPE Ingenieros S.A.
- Format: FIEBDC-3/2016
- Programa: Generador de preus de la construcció. CYPE Ingenieros, S.A.
- Data: 13/06/2024
- Divisa: EUR
- Costos indirectes: 3 %
- IVA: 21 %

## I Instal·lacions

### IC Calefacció, refrigeració, climatització i A.C.S.

#### ICS Sistemes de conducció d'aigua

**ICS080** U Purgador d'aire.
Purgador automàtic d'aire de gran capacitat amb boia i rosca de 3/4" de diàmetre, cos i tapa de ferro colat GG25, per a una pressió màxima de treball de 25 bar i una temperatura màxima de 90°C. Inclús elements de muntatge i accessoris necessaris per al seu correcte funcionament.
Inclou: Replanteig. Col·locació. Connexionat. Comprovació del seu correcte funcionament.
Criteri d'amidament de projecte: Nombre d'unitats previstes, segons documentació gràfica de Projecte.
Criteri de mesura d'obra: Es mesurarà el nombre d'unitats realment executades segons especificacions de Projecte.

| Codi | Ut | Descripció | Rendiment | Preu | Import |
|---|---|---|---|---|---|
| mt37sgl025a | U | Purgador automàtic d'aire de gran capacitat amb boia i rosca de 3/4" de diàmetre, cos i tapa de ferro colat GG25, per a una pressió màxima de treball de 25 bar i una temperatura màxima de 90°C. (material) | 1 | 230.06 | 230.060 |
| mt38www012 | U | Material auxiliar per a instal·lacions de calefacció i A.C.S. (material) | 0.05 | 2.1 | 0.105 |
| mo004 | h | Oficial 1ª calefactor. (mà d'obra) | 0.12 | 29.34 | 3.521 |
| mo103 | h | Ajudant calefactor. (mà d'obra) | 0.12 | 25.25 | 3.030 |
| % | % | Costos directes complementaris | 2 % | 236.716 | 4.734 |
|  |  | Costos directes |  |  | 241.450 |

## Recursos

**mt37sgl025a** U Purgador automàtic d'aire de gran capacitat amb boia i rosca de 3/4" de diàmetre
Dades tècniques: Cost energètic 72.736 MJ; Emissió de CO2 4.603 kg
Residus:
- embalatge: re150101 Envasos de paper i cartró. (component de residu); rendiment 0.086 kg; Codi LER 15 01 01; Massa de l'element 1 kg; Volum 0.001333 m3
