# Detector de ruptura de vidre, electrònic

- Propietat de l'arxiu: CYPE Ingenieros S.A.
- Format: FIEBDC-3/2016
- Programa: Generador de preus de la construcció. CYPE Ingenieros, S.A.
- Data: 11/03/2024
- Divisa: EUR
- Costos indirectes: 3 %
- IVA: 21 %

## I Instal·lacions

### ID Seguretat

#### IDE Detectors sísmics

**IDE020** U Detector de ruptura de vidre, electrònic.
Detector de ruptura de vidre electrònic, abast de 2,5 m², de 37x19x12 mm, amb led de test, memòria d'alarma i contacte normalment tancat. Inclús elements de fixació.
Inclou: Replanteig. Fixació a la superfície suport. Muntatge, connexionat i comprovació del seu correcte funcionament.
Criteri d'amidament de projecte: Nombre d'unitats previstes, segons documentació gràfica de Projecte.
Criteri de mesura d'obra: Es mesurarà el nombre d'unitats realment executades segons especificacions de Projecte.

| Codi | Ut | Descripció | Rendiment | Preu | Import |
|---|---|---|---|---|---|
| mt41ing100a | U | Detector de ruptura de vidre electrònic, abast de 2,5 m², de 37x19x12 mm, amb led de test, memòria d'alarma i contacte normalment tancat. Inclús elements de fixació. (material) | 1 | 73.15 | 73.150 |
| mo006 | h | Oficial 1ª instal·lador de xarxes i equips de detecció i seguretat. (mà d'obra) | 0.24 | 29.34 | 7.042 |
| mo105 | h | Ajudant instal·lador de xarxes i equips de detecció i seguretat. (mà d'obra) | 0.24 | 25.25 | 6.060 |
| % | % | Costos directes complementaris | 2 % | 86.252 | 1.725 |
|  |  | Costos directes |  |  | 87.977 |
