# Teclat via radio

- Propietat de l'arxiu: CYPE Ingenieros S.A.
- Format: FIEBDC-3/2016
- Programa: Generador de preus de la construcció. CYPE Ingenieros, S.A.
- Data: 11/03/2024
- Divisa: EUR
- Costos indirectes: 3 %
- IVA: 21 %

## I Instal·lacions

### ID Seguretat

#### IDR Centrals d'intrusió via radio

**IDR030** U Teclat via radio.
Teclat de comunicació via radio, de 110x214x35 mm, amb pantalla LCD retroil·luminada, teclat retroil·luminat, dues tecles d'emergència, protecció antiobertura i quatre bateries de liti de 3 V. Inclús elements de fixació.
Inclou: Replanteig. Fixació al parament. Muntatge, connexionat i comprovació del seu correcte funcionament.
Criteri d'amidament de projecte: Nombre d'unitats previstes, segons documentació gràfica de Projecte.
Criteri de mesura d'obra: Es mesurarà el nombre d'unitats realment executades segons especificacions de Projecte.

| Codi | Ut | Descripció | Rendiment | Preu | Import |
|---|---|---|---|---|---|
| mt41ing230a | U | Teclat de comunicació via radio, de 110x214x35 mm, amb pantalla LCD retroil·luminada, teclat retroil·luminat, dues tecles d'emergència, protecció antiobertura i quatre bateries de liti de 3 V. Inclús elements de fixació. (material) | 1 | 179.45 | 179.450 |
| mo006 | h | Oficial 1ª instal·lador de xarxes i equips de detecció i seguretat. (mà d'obra) | 0.12 | 29.34 | 3.521 |
| mo105 | h | Ajudant instal·lador de xarxes i equips de detecció i seguretat. (mà d'obra) | 0.12 | 25.25 | 3.030 |
| % | % | Costos directes complementaris | 2 % | 186.001 | 3.720 |
|  |  | Costos directes |  |  | 189.721 |
