# Estructura suport per a mòdul solar fotovoltaic, sobre coberta inclinada

- Propietat de l'arxiu: CYPE Ingenieros S.A.
- Format: FIEBDC-3/2016
- Programa: Generador de preus de la construcció. CYPE Ingenieros, S.A.
- Data: 11/03/2024
- Divisa: EUR
- Costos indirectes: 3 %
- IVA: 21 %

## I Instal·lacions

### IE Elèctriques

#### IEF Solar fotovoltaica

**IEF003** U Estructura suport per a mòdul solar fotovoltaic, sobre coberta inclinada.
Estructura suport per a mòdul solar fotovoltaic, d'acer galvanitzat, sobre coberta inclinada. Inclús accessoris de muntatge i elements de fixació.
Inclou: Replanteig. Muntatge i fixació.
Criteri d'amidament de projecte: Nombre d'unitats previstes, segons documentació gràfica de Projecte.
Criteri de mesura d'obra: Es mesurarà el nombre d'unitats realment executades segons especificacions de Projecte.

| Codi | Ut | Descripció | Rendiment | Preu | Import |
|---|---|---|---|---|---|
| mt35sol006 | U | Estructura suport per a mòdul solar fotovoltaic, d'acer galvanitzat, per a coberta inclinada, amb accessoris de muntatge i elements de fixació. (material) | 1 | 30 | 30.000 |
| mo003 | h | Oficial 1ª electricista. (mà d'obra) | 0.18 | 29.34 | 5.281 |
| mo102 | h | Ajudant electricista. (mà d'obra) | 0.18 | 25.25 | 4.545 |
| % | % | Costos directes complementaris | 2 % | 39.826 | 0.797 |
|  |  | Costos directes |  |  | 40.623 |
