# Inversor fotovoltaic

- Propietat de l'arxiu: CYPE Ingenieros S.A.
- Format: FIEBDC-3/2016
- Programa: Generador de preus de la construcció. CYPE Ingenieros, S.A.
- Data: 11/03/2024
- Divisa: EUR
- Costos indirectes: 3 %
- IVA: 21 %

## I Instal·lacions

### IE Elèctriques

#### IEF Solar fotovoltaica

**IEF020** U Inversor fotovoltaic.
Inversor monofàsic, potència màxima d'entrada 3 kW, voltatge d'entrada màxim 600 Vcc, rang de voltatge d'entrada de 160 a 500 Vcc, potència nominal de sortida 1,5 kW, potència màxima de sortida 1,5 kVA, eficiència màxima 97,2%, dimensions 460x122x357 mm, amb comunicació via Wi-Fi per a control remot des d'un smartphone, tablet o PC, ports Ethernet i RS-485, i protocol de comunicació Modbus. Inclús accessoris necessaris per la seva correcta instal·lació.
Inclou: Muntatge, fixació i nivellació. Connexionat i comprovació del seu correcte funcionament.
Criteri d'amidament de projecte: Nombre d'unitats previstes, segons documentació gràfica de Projecte.
Criteri de mesura d'obra: Es mesurarà el nombre d'unitats realment executades segons especificacions de Projecte.

| Codi | Ut | Descripció | Rendiment | Preu | Import |
|---|---|---|---|---|---|
| mt35ifg010a | U | Inversor monofàsic, potència màxima d'entrada 3 kW, voltatge d'entrada màxim 600 Vcc, rang de voltatge d'entrada de 160 a 500 Vcc, potència nominal de sortida 1,5 kW, potència màxima de sortida 1,5 kVA, eficiència màxima 97,2%, dimensions 460x122x357 mm, amb comunicació via Wi-Fi per a control remot des d'un smartphone, tablet o PC, ports Ethernet i RS-485, i protocol de comunicació Modbus. (material) | 1 | 678.65 | 678.650 |
| mo003 | h | Oficial 1ª electricista. (mà d'obra) | 0.24 | 29.34 | 7.042 |
| mo102 | h | Ajudant electricista. (mà d'obra) | 0.24 | 25.25 | 6.060 |
| % | % | Costos directes complementaris | 2 % | 691.752 | 13.835 |
|  |  | Costos directes |  |  | 705.587 |
