# Línia general d'alimentació

- Propietat de l'arxiu: CYPE Ingenieros S.A.
- Format: FIEBDC-3/2016
- Programa: Generador de preus de la construcció. CYPE Ingenieros, S.A.
- Data: 11/03/2024
- Divisa: EUR
- Costos indirectes: 3 %
- IVA: 21 %

## I Instal·lacions

### IE Elèctriques

#### IEL Línies generals d'alimentació

**IEL010** m Línia general d'alimentació.
Línia general d'alimentació soterrada, que enllaça la caixa general de protecció amb la centralització de comptadors, formada per cables unipolars amb conductors de coure, RZ1-K (AS) Cca-s1b,d1,a1 5G10 mm², sent la seva tensió assignada de 0,6/1 KV, sota tub protector de polietilè de doble paret, de 75 mm de diàmetre, resistència a compressió major de 250 N, subministrat en rotllo, col·locat sobre llit de sorra de 10 cm d'espessor, degudament compactada i anivellada amb picó vibrant de guiat manual, reblert lateral compactant fins als ronyons i posterior reblert amb la mateixa sorra fins a 10 cm per sobre de la generatriu superior de la canonada, sense incloure l'excavació ni el posterior reblert principal de les rases. Inclús fil guia. Totalment muntada, connexionada i provada.
Inclou: Replanteig i traçat de la rasa. Execució del llit de sorra per a seient del tub. Col·locació del tub en la rasa. Estesa de cables. Connexionat. Execució del reblert envoltant.
Criteri d'amidament de projecte: Longitud mesurada segons documentació gràfica de Projecte.
Criteri de mesura d'obra: Es mesurarà la longitud realment executada segons especificacions de Projecte.

| Codi | Ut | Descripció | Rendiment | Preu | Import |
|---|---|---|---|---|---|
| mt01ara010a | m³ | Sorra amb granulometria de 0 a 5 mm de diàmetre, neta. (material) | 0.092 | 14.3 | 1.316 |
| mt35aia080ad | m | Tub corbable, subministrat en rotllo, de polietilè de doble paret (interior llisa i exterior corrugada), de color taronja, de 75 mm de diàmetre nominal, per a canalització soterrada, resistència a la compressió 250 N, amb grau de protecció IP549 segons UNE 20324, amb fil guia incorporat. Segons UNE-EN 61386-1, UNE-EN 61386-22 i UNE-EN 50086-2-4. (material) | 1 | 3.6 | 3.600 |
| mt35cun010f1 | m | Cable unipolar RZ1-K (AS), sent la seva tensió assignada de 0,6/1 kV, reacció al foc classe Cca-s1b,d1,a1 segons UNE-EN 50575, amb conductor de coure classe 5 (-K) de 10 mm² de secció, amb aïllament de polietilè reticulat (R) i coberta de compost termoplàstic a força de poliolefina lliure de halògens amb baixa emissió de fums i gasos corrosius (Z1). Segons UNE 21123-4. (material) | 5 | 2.49 | 12.450 |
| mt35www010 | U | Material auxiliar per a instal·lacions elèctriques. (material) | 0.2 | 1.48 | 0.296 |
| mq04dua020b | h | Dúmper de descàrrega frontal de 2 t de càrrega útil. (maquinària) | 0.009 | 10.38 | 0.093 |
| mq02rop020 | h | Picó vibrant de guiat manual, de 80 kg, amb placa de 30x30 cm, tipus piconadora de granota. (maquinària) | 0.069 | 3.92 | 0.270 |
| mq02cia020j | h | Camió cisterna, de 8 m³ de capacitat. (maquinària) | 0.001 | 118.9 | 0.119 |
| mo020 | h | Oficial 1ª construcció. (mà d'obra) | 0.068 | 28.42 | 1.933 |
| mo113 | h | Peó ordinari construcció. (mà d'obra) | 0.068 | 23.81 | 1.619 |
| mo003 | h | Oficial 1ª electricista. (mà d'obra) | 0.078 | 29.34 | 2.289 |
| mo102 | h | Ajudant electricista. (mà d'obra) | 0.072 | 25.25 | 1.818 |
| % | % | Costos directes complementaris | 2 % | 25.803 | 0.516 |
|  |  | Costos directes |  |  | 26.319 |

Residus:
- col·locació: mt01ara010a Sorra amb granulometria de 0 a 5 mm de diàmetre, neta; factor de residu 0.003
- col·locació: mt35aia080ad; factor de residu 0.0275
- col·locació: mt35cun010f1; factor de residu 0.0145571

## Recursos

**mt01ara010a** m³ Sorra amb granulometria de 0 a 5 mm de diàmetre, neta
Dades tècniques: Cost energètic 146.250 MJ; Emissió de CO2 7.800 kg; Codi LER 01 04 09; Massa de l'element 1950 kg; Volum 1.21875 m3

**mt35aia080ad** m Tub corbable, subministrat en rotllo
Dades tècniques: Cost energètic 80.410 MJ; Emissió de CO2 3.992 kg; Codi LER 17 02 03; Massa de l'element 0.83 kg; Volum 0.001383 m3

**mt35cun010f1** m Cable unipolar RZ1-K (AS)
Dades tècniques: Cost energètic 15.851 MJ; Emissió de CO2 0.895 kg; Codi LER 17 04 11; Massa de l'element 0.14 kg; Volum 0.000093 m3
Residus:
- embalatge: re150101 Envasos de paper i cartró. (component de residu); rendiment 0.07 kg; Codi LER 15 01 01; Massa de l'element 1 kg; Volum 0.001333 m3
