# Base de presa d'usuari de senyals de radiodifusió sonora i televisió, encastada, antivandàlica

- Propietat de l'arxiu: CYPE Ingenieros S.A.
- Format: FIEBDC-3/2016
- Programa: Generador de preus de la construcció. CYPE Ingenieros, S.A.
- Data: 11/03/2024
- Divisa: EUR
- Costos indirectes: 3 %
- IVA: 21 %

## I Instal·lacions

### IE Elèctriques

#### IEM Mecanismes

**IEM112** U Base de presa d'usuari de senyals de radiodifusió sonora i televisió, encastada, antivandàlica.
Base de presa de TV/R-SAT, antivandàlica, amb graus de protecció IP40 i IK07, única, gamma mitja, amb tapa, de color blanc i marc embellidor per a un element, de color blanc. Instal·lació encastada.
Criteri de valoració econòmica: El preu no inclou la caixa per a mecanisme encastat.
Inclou: Muntatge, connexionat i comprovació del seu correcte funcionament.
Criteri d'amidament de projecte: Nombre d'unitats previstes, segons documentació gràfica de Projecte.
Criteri de mesura d'obra: Es mesurarà el nombre d'unitats realment executades segons especificacions de Projecte.

| Codi | Ut | Descripció | Rendiment | Preu | Import |
|---|---|---|---|---|---|
| mt40gmg610a | U | Base de presa de TV/R-SAT, antivandàlica, amb graus de protecció IP40 i IK07, segons IEC 60439, única, per a encastar, gamma mitja. (material) | 1 | 14.17 | 14.170 |
| mt40gmg615a | U | Tapa antivandàlica, amb graus de protecció IP40 i IK07, segons IEC 60439, per a base de presa de TV/R-SAT, gamma mitja, de color blanc. (material) | 1 | 3.16 | 3.160 |
| mt33gmg960a | U | Marc embellidor antivandàlic, amb graus de protecció IP40 i IK07, segons IEC 60439, per a un element, gamma mitja, de color blanc. (material) | 1 | 6.54 | 6.540 |
| mo003 | h | Oficial 1ª electricista. (mà d'obra) | 0.264 | 29.34 | 7.746 |
| % | % | Costos directes complementaris | 2 % | 31.616 | 0.632 |
|  |  | Costos directes |  |  | 32.248 |
