# Condensador

- Propietat de l'arxiu: CYPE Ingenieros S.A.
- Format: FIEBDC-3/2016
- Programa: Generador de preus de la construcció. CYPE Ingenieros, S.A.
- Data: 13/06/2024
- Divisa: EUR
- Costos indirectes: 3 %
- IVA: 21 %

## I Instal·lacions

### IE Elèctriques

#### IEQ Equips per corregir el factor de potència

**IEQ010** U Condensador.
Condensador per a 80 kVAr de potència reactiva, alimentació trifàsica a 400 V de tensió i 50 Hz de freqüència, amb armari metàl·lic amb peu de suport i grau de protecció IP21, de 360x140x1093 mm, contactors amb bloc de preinserció i resistència de descàrrega ràpida, i fusibles d'alt poder de tall de 160 A. Inclús accessoris necessaris per la seva correcta instal·lació.
Inclou: Muntatge i fixació. Connexionat i posta en marxa.
Criteri d'amidament de projecte: Nombre d'unitats previstes, segons documentació gràfica de Projecte.
Criteri de mesura d'obra: Es mesurarà el nombre d'unitats realment executades segons especificacions de Projecte.

| Codi | Ut | Descripció | Rendiment | Preu | Import |
|---|---|---|---|---|---|
| mt35pci040jj | U | Condensador per a 80 kVAr de potència reactiva, alimentació trifàsica a 400 V de tensió i 50 Hz de freqüència, amb armari metàl·lic amb peu de suport i grau de protecció IP21, de 360x140x1093 mm, contactors amb bloc de preinserció i resistència de descàrrega ràpida, i fusibles d'alt poder de tall de 160 A. (material) | 1 | 2497.8 | 2497.800 |
| mo003 | h | Oficial 1ª electricista. (mà d'obra) | 2.398 | 29.34 | 70.357 |
| mo102 | h | Ajudant electricista. (mà d'obra) | 2.398 | 25.25 | 60.550 |
| % | % | Costos directes complementaris | 2 % | 2628.707 | 52.574 |
|  |  | Costos directes |  |  | 2681.281 |

## Recursos

**mt35pci040jj** U Condensador per a 80 kVAr de potència reactiva
Dades tècniques: Cost energètic 2387.350 MJ; Emissió de CO2 151.853 kg
Residus:
- embalatge: re150101 Envasos de paper i cartró. (component de residu); rendiment 2.143 kg; Codi LER 15 01 01; Massa de l'element 1 kg; Volum 0.001333 m3
