# Bateria de condensadors

- Propietat de l'arxiu: CYPE Ingenieros S.A.
- Format: FIEBDC-3/2016
- Programa: Generador de preus de la construcció. CYPE Ingenieros, S.A.
- Data: 13/06/2024
- Divisa: EUR
- Costos indirectes: 3 %
- IVA: 21 %

## I Instal·lacions

### IE Elèctriques

#### IEQ Equips per corregir el factor de potència

**IEQ020** U Bateria de condensadors.
Bateria automàtica de condensadors, per a 992 kVAr de potència reactiva, de 12 esglaons amb una relació de potència entre condensadors de 1:1:1:1:1:1:1:1:1:1:1:1, per a alimentació trifàsica a 400 V de tensió i 50 Hz de freqüència, composta per armari metàl·lic amb grau de protecció IP21, de 2460x460x1895 mm; condensadors; regulador d'energia reactiva amb pantalla de cristall líquid; contactors amb bloc de preinserció i resistència de descàrrega ràpida; i fusibles d'alt poder de tall. Inclús accessoris necessaris per la seva correcta instal·lació.
Inclou: Muntatge i fixació. Connexionat i posta en marxa.
Criteri d'amidament de projecte: Nombre d'unitats previstes, segons documentació gràfica de Projecte.
Criteri de mesura d'obra: Es mesurarà el nombre d'unitats realment executades segons especificacions de Projecte.

| Codi | Ut | Descripció | Rendiment | Preu | Import |
|---|---|---|---|---|---|
| mt35pci100X1X1 | U | Bateria automàtica de condensadors, per a 992 kVAr de potència reactiva, de 12 esglaons amb una relació de potència entre condensadors de 1:1:1:1:1:1:1:1:1:1:1:1, per a alimentació trifàsica a 400 V de tensió i 50 Hz de freqüència, composta per armari metàl·lic amb grau de protecció IP21, de 2460x460x1895 mm; condensadors; regulador d'energia reactiva amb pantalla de cristall líquid; contactors amb bloc de preinserció i resistència de descàrrega ràpida; i fusibles d'alt poder de tall. (material) | 1 | 27991.44 | 27991.440 |
| mo003 | h | Oficial 1ª electricista. (mà d'obra) | 14.386 | 29.34 | 422.085 |
| mo102 | h | Ajudant electricista. (mà d'obra) | 14.386 | 25.25 | 363.247 |
| % | % | Costos directes complementaris | 2 % | 28776.772 | 575.535 |
|  |  | Costos directes |  |  | 29352.307 |

## Recursos

**mt35pci100X1X1** U Bateria automàtica de condensadors
Dades tècniques: Cost energètic 48136.420 MJ; Emissió de CO2 3028.319 kg
Residus:
- embalatge: re150101 Envasos de paper i cartró. (component de residu); rendiment 2.143 kg; Codi LER 15 01 01; Massa de l'element 1 kg; Volum 0.001333 m3
