# Interruptor de control de potència (ICP)

- Propietat de l'arxiu: CYPE Ingenieros S.A.
- Format: FIEBDC-3/2016
- Programa: Generador de preus de la construcció. CYPE Ingenieros, S.A.
- Data: 11/03/2024
- Divisa: EUR
- Costos indirectes: 3 %
- IVA: 21 %

## I Instal·lacions

### IE Elèctriques

#### IEX Aparellatge

**IEX055** U Interruptor de control de potència (ICP).
Interruptor de control de potència, de 2 mòduls, bipolar (2P), intensitat nominal 3 A, poder de tall 6 kA, corba ICP-M, de 36x80x77,8 mm, grau de protecció IP20, muntatge sobre carril DIN (35 mm) i fixació a carril mitjançant grapes. Totalment muntat, connexionat i provat.
Inclou: Muntatge i connexionat de l'element.
Criteri d'amidament de projecte: Nombre d'unitats previstes, segons documentació gràfica de Projecte.
Criteri de mesura d'obra: Es mesurarà el nombre d'unitats realment executades segons especificacions de Projecte.

| Codi | Ut | Descripció | Rendiment | Preu | Import |
|---|---|---|---|---|---|
| mt35amc026aa | U | Interruptor de control de potència, de 2 mòduls, bipolar (2P), intensitat nominal 3 A, poder de tall 6 kA, corba ICP-M, de 36x80x77,8 mm, grau de protecció IP20, muntatge sobre carril DIN (35 mm) i fixació a carril mitjançant grapes, segons UNE 20317. (material) | 1 | 76.25 | 76.250 |
| mo003 | h | Oficial 1ª electricista. (mà d'obra) | 0.3 | 29.34 | 8.802 |
| % | % | Costos directes complementaris | 2 % | 85.052 | 1.701 |
|  |  | Costos directes |  |  | 86.753 |

## Recursos

**mt35amc026aa** U Interruptor de control de potència
Dades tècniques: Cost energètic 22.560 MJ; Emissió de CO2 1.215 kg
Residus:
- embalatge: re150101 Envasos de paper i cartró. (component de residu); rendiment 0.035 kg; Codi LER 15 01 01; Massa de l'element 1 kg; Volum 0.001333 m3
