# Preinstal·lació de comptador per proveïment d'aigua potable

- Propietat de l'arxiu: CYPE Ingenieros S.A.
- Format: FIEBDC-3/2016
- Programa: Generador de preus de la construcció. CYPE Ingenieros, S.A.
- Data: 11/03/2024
- Divisa: EUR
- Costos indirectes: 3 %
- IVA: 21 %

## I Instal·lacions

### IF Fontaneria

#### IFC Comptadors

**IFC010** U Preinstal·lació de comptador per proveïment d'aigua potable.
Preinstal·lació de comptador general d'aigua 2" DN 50 mm, col·locat en fornícula, connectat a la branca d'escomès i al tub d'alimentació, formada per clau de tall general de comporta de llautó fos; aixeta de comprovació; filtre retenidor de residus; vàlvula de retenció de llautó i clau de sortida de comporta de llautó fos. Inclús marc i tapa de ferro colat dúctil per registre i material auxiliar.
Criteri de valoració econòmica: El preu no inclou el comptador d'aigua.
Inclou: Replanteig. Col·locació i fixació d'accessoris i peces especials. Connexionat i comprovació del seu correcte funcionament.
Criteri d'amidament de projecte: Nombre d'unitats previstes, segons documentació gràfica de Projecte.
Criteri de mesura d'obra: Es mesurarà el nombre d'unitats realment executades segons especificacions de Projecte.

| Codi | Ut | Descripció | Rendiment | Preu | Import |
|---|---|---|---|---|---|
| mt37svc010o | U | Vàlvula de comporta de llautó fosa, per roscar, de 2". (material) | 2 | 29.62 | 59.240 |
| mt37www060h | U | Filtre retenidor de residus de llautó, amb tamís d'acer inoxidable amb perforacions de 0,5 mm de diàmetre, amb rosca de 2", per a una pressió màxima de treball de 16 bar i una temperatura màxima de 110°C. (material) | 1 | 51.58 | 51.580 |
| mt37sgl012c | U | Aixeta de comprovació de llautó, per roscar, de 1". (material) | 1 | 9.49 | 9.490 |
| mt37svr010f | U | Vàlvula de retenció de llautó per roscar de 2". (material) | 1 | 27.49 | 27.490 |
| mt37aar010c | U | Marc i tapa de ferro colat dúctil de 50x50 cm, segons Companyia Subministradora. (material) | 1 | 39.95 | 39.950 |
| mt37www010 | U | Material auxiliar per a instal·lacions de lampisteria. (material) | 1 | 1.4 | 1.400 |
| mo008 | h | Oficial 1ª lampista. (mà d'obra) | 1.439 | 29.34 | 42.220 |
| mo107 | h | Ajudant lampista. (mà d'obra) | 0.719 | 25.25 | 18.155 |
| % | % | Costos directes complementaris | 4 % | 249.525 | 9.981 |
|  |  | Costos directes |  |  | 259.506 |

## Recursos

**mt37svc010o** U Vàlvula de comporta de llautó fosa, per roscar, de 2"
Dades tècniques: Cost energètic 983.959 MJ; Emissió de CO2 66.141 kg
Residus:
- embalatge: re150101 Envasos de paper i cartró. (component de residu); rendiment 0.072 kg; Codi LER 15 01 01; Massa de l'element 1 kg; Volum 0.001333 m3

**mt37www060h** U Filtre retenidor de residus de llautó
Dades tècniques: Cost energètic 1408.431 MJ; Emissió de CO2 99.781 kg
Residus:
- embalatge: re150101 Envasos de paper i cartró; rendiment 0.072 kg

**mt37sgl012c** U Aixeta de comprovació de llautó, per roscar, de 1"
Dades tècniques: Cost energètic 61.534 MJ; Emissió de CO2 4.191 kg
Residus:
- embalatge: re150101 Envasos de paper i cartró; rendiment 0.072 kg

**mt37svr010f** U Vàlvula de retenció de llautó per roscar de 2"
Dades tècniques: Cost energètic 1533.900 MJ; Emissió de CO2 103.075 kg
Residus:
- embalatge: re150101 Envasos de paper i cartró; rendiment 0.072 kg

**mt37aar010c** U Marc i tapa de ferro colat dúctil de 50x50 cm, segons Companyia Subministradora
Dades tècniques: Cost energètic 472.524 MJ; Emissió de CO2 29.506 kg
Residus:
- embalatge: re150101 Envasos de paper i cartró; rendiment 0.072 kg
