# Filtre

- Propietat de l'arxiu: CYPE Ingenieros S.A.
- Format: FIEBDC-3/2016
- Programa: Generador de preus de la construcció. CYPE Ingenieros, S.A.
- Data: 11/03/2024
- Divisa: EUR
- Costos indirectes: 3 %
- IVA: 21 %

## I Instal·lacions

### IF Fontaneria

#### IFT Sistemes de tractament d'aigua

**IFT020** U Filtre.
Filtre de cartutx format per cap, bas i cartutx contenidor de carbó actiu, rosca de 3/4", cabal de 0,4 m³/h, amb dues aixetes de pas de comporta de llautó fos. Inclòs elements de muntatge i demés accessoris necessaris per al seu correcte funcionament. Totalment muntat, connexionat i provat.
Inclou: Replanteig. Col·locació i fixació del filtre. Connexionat. Col·locació i connexió de les aixetes de pas.
Criteri d'amidament de projecte: Nombre d'unitats previstes, segons documentació gràfica de Projecte.
Criteri de mesura d'obra: Es mesurarà el nombre d'unitats realment executades segons especificacions de Projecte.

| Codi | Ut | Descripció | Rendiment | Preu | Import |
|---|---|---|---|---|---|
| mt37svc010c | U | Vàlvula de comporta de llautó fosa, per roscar, de 3/4". (material) | 2 | 5.89 | 11.780 |
| mt37eqt010ae | U | Filtre de cartutx format per cap, bas i cartutx contenidor de carbó actiu, rosca de 3/4", cabal de 0,4 m³/h. (material) | 1 | 25.46 | 25.460 |
| mt37www010 | U | Material auxiliar per a instal·lacions de lampisteria. (material) | 1 | 1.4 | 1.400 |
| mo008 | h | Oficial 1ª lampista. (mà d'obra) | 1.678 | 29.34 | 49.233 |
| mo107 | h | Ajudant lampista. (mà d'obra) | 0.839 | 25.25 | 21.185 |
| % | % | Costos directes complementaris | 4 % | 109.058 | 4.362 |
|  |  | Costos directes |  |  | 113.420 |

## Recursos

**mt37svc010c** U Vàlvula de comporta de llautó fosa, per roscar, de 3/4"
Dades tècniques: Cost energètic 491.999 MJ; Emissió de CO2 33.101 kg
Residus:
- embalatge: re150101 Envasos de paper i cartró. (component de residu); rendiment 0.072 kg; Codi LER 15 01 01; Massa de l'element 1 kg; Volum 0.001333 m3
