# Canonada d'acer galvanitzat, amb soldadura longitudinal

- Propietat de l'arxiu: CYPE Ingenieros S.A.
- Format: FIEBDC-3/2016
- Programa: Generador de preus de la construcció. CYPE Ingenieros, S.A.
- Data: 11/03/2024
- Divisa: EUR
- Costos indirectes: 3 %
- IVA: 21 %

## I Instal·lacions

### IH Canonades per a fluids

#### IHA Canonades d'acer

**IHA110** m Canonada d'acer galvanitzat, amb soldadura longitudinal.
Canonada formada per tub d'acer galvanitzat, amb soldadura longitudinal per resistència elèctrica, sèrie M, de 1" DN 25 mm de diàmetre i 3,2 mm de gruix. Instal·lació en superfície. Inclús material auxiliar para muntatge i subjecció a l'obra, accessoris i peces especials.
Inclou: Replanteig. Col·locació i fixació de tubs, accessoris i peces especials. Realització de proves de servei.
Criteri d'amidament de projecte: Longitud mesurada segons documentació gràfica de Projecte.
Criteri de mesura d'obra: Es mesurarà la longitud realment executada segons especificacions de Projecte.

| Codi | Ut | Descripció | Rendiment | Preu | Import |
|---|---|---|---|---|---|
| mt08tag400d | U | Material auxiliar per a muntatge i subjecció a l'obra de les canonades d'acer galvanitzat, de 1" DN 25 mm. (material) | 1 | 0.65 | 0.650 |
| mt08tag010ag | m | Tub d'acer galvanitzat, amb soldadura longitudinal per resistència elèctrica, sèrie M, de 1" DN 25 mm de diàmetre i 3,2 mm de gruix, segons UNE-EN 10255, amb el preu incrementat el 30% en concepte d'accessoris i peces especials. (material) | 1 | 9.89 | 9.890 |
| mo008 | h | Oficial 1ª lampista. (mà d'obra) | 0.276 | 29.34 | 8.098 |
| mo107 | h | Ajudant lampista. (mà d'obra) | 0.276 | 25.25 | 6.969 |
| % | % | Costos directes complementaris | 2 % | 25.607 | 0.512 |
|  |  | Costos directes |  |  | 26.119 |

Residus:
- col·locació: mt08tag010ag; factor de residu 0.0330876

## Recursos

**mt08tag010ag** m Tub d'acer galvanitzat
Dades tècniques: Cost energètic 62.278 MJ; Emissió de CO2 6.164 kg; Codi LER 17 04 05; Massa de l'element 2.41 kg; Volum 0.001148 m3
Residus:
- embalatge: re170201 Fusta. (component de residu); rendiment 0.011 kg; Codi LER 17 02 01; Massa de l'element 1 kg; Volum 0.000909 m3
- embalatge: re170203 Plàstic. (component de residu); rendiment 0.003 kg; Codi LER 17 02 03; Massa de l'element 1 kg; Volum 0.001667 m3
