# Canonada d'acer inoxidable, amb soldadura longitudinal, per a gas

- Propietat de l'arxiu: CYPE Ingenieros S.A.
- Format: FIEBDC-3/2016
- Programa: Generador de preus de la construcció. CYPE Ingenieros, S.A.
- Data: 11/03/2024
- Divisa: EUR
- Costos indirectes: 3 %
- IVA: 21 %

## I Instal·lacions

### IH Canonades per a fluids

#### IHA Canonades d'acer

**IHA610** m Canonada d'acer inoxidable, amb soldadura longitudinal, per a gas.
Canonada per a gas, formada per tub d'acer inoxidable amb soldadura, de 28 mm de diàmetre i 0,8 mm de gruix (28x0,8). Instal·lació en superfície. Inclús material auxiliar para muntatge i subjecció a l'obra, accessoris i peces especials.
Inclou: Replanteig. Col·locació i fixació de tubs, accessoris i peces especials. Realització de proves de servei.
Criteri d'amidament de projecte: Longitud mesurada segons documentació gràfica de Projecte.
Criteri de mesura d'obra: Es mesurarà la longitud realment executada segons especificacions de Projecte.

| Codi | Ut | Descripció | Rendiment | Preu | Import |
|---|---|---|---|---|---|
| mt08tai400e | U | Material auxiliar per a muntatge i subjecció a l'obra de les canonades d'acer inoxidable amb soldadura, de 28 mm de diàmetre. (material) | 1 | 0.23 | 0.230 |
| mt08tai010eg | m | Tub d'acer inoxidable amb soldadura, de 28 mm de diàmetre i 0,8 mm de gruix (28x0,8), segons UNE 19049-1, amb el preu incrementat el 30% en concepte d'accessoris i peces especials. (material) | 1 | 5.88 | 5.880 |
| mo010 | h | Oficial 1ª instal·lador de gas. (mà d'obra) | 0.276 | 29.34 | 8.098 |
| mo109 | h | Ajudant instal·lador de gas. (mà d'obra) | 0.276 | 25.25 | 6.969 |
| % | % | Costos directes complementaris | 2 % | 21.177 | 0.424 |
|  |  | Costos directes |  |  | 21.601 |

Residus:
- col·locació: mt08tai010eg; factor de residu 0.035

## Recursos

**mt08tai010eg** m Tub d'acer inoxidable amb soldadura
Dades tècniques: Cost energètic 28.262 MJ; Emissió de CO2 3.886 kg; Codi LER 17 04 05; Massa de l'element 0.556 kg; Volum 0.000265 m3
Residus:
- embalatge: re170201 Fusta. (component de residu); rendiment 0.011 kg; Codi LER 17 02 01; Massa de l'element 1 kg; Volum 0.000909 m3
- embalatge: re170203 Plàstic. (component de residu); rendiment 0.003 kg; Codi LER 17 02 03; Massa de l'element 1 kg; Volum 0.001667 m3
