# Canonada de polibutilè (PB) amb barrera d'oxigen

- Propietat de l'arxiu: CYPE Ingenieros S.A.
- Format: FIEBDC-3/2016
- Programa: Generador de preus de la construcció. CYPE Ingenieros, S.A.
- Data: 11/03/2024
- Divisa: EUR
- Costos indirectes: 3 %
- IVA: 21 %

## I Instal·lacions

### IH Canonades per a fluids

#### IHB Canonades de polibutilè

**IHB020** m Canonada de polibutilè (PB) amb barrera d'oxigen.
Canonada formada per tub de polibutilè (PB) amb barrera d'oxigen (EVOH), sèrie 4, de 15 mm de diàmetre exterior i 1,7 mm de gruix. Instal·lació en superfície. Inclús material auxiliar para muntatge i subjecció a l'obra, accessoris i peces especials.
Inclou: Replanteig. Col·locació i fixació de tubs, accessoris i peces especials. Realització de proves de servei.
Criteri d'amidament de projecte: Longitud mesurada segons documentació gràfica de Projecte.
Criteri de mesura d'obra: Es mesurarà la longitud realment executada segons especificacions de Projecte.

| Codi | Ut | Descripció | Rendiment | Preu | Import |
|---|---|---|---|---|---|
| mt37tps420a | U | Material auxiliar per a muntatge i subjecció a l'obra de les canonades de polibutilè (PB) amb barrera d'oxigen (EVOH), de 15 mm de diàmetre exterior. (material) | 1 | 0.13 | 0.130 |
| mt37tps020ag | m | Tub de polibutilè (PB) amb barrera d'oxigen (EVOH), sèrie 4, de 15 mm de diàmetre exterior i 1,7 mm de gruix, segons UNE-EN ISO 15876-2, amb el preu incrementat el 30% en concepte d'accessoris i peces especials. (material) | 1 | 3.49 | 3.490 |
| mo008 | h | Oficial 1ª lampista. (mà d'obra) | 0.072 | 29.34 | 2.112 |
| mo107 | h | Ajudant lampista. (mà d'obra) | 0.072 | 25.25 | 1.818 |
| % | % | Costos directes complementaris | 2 % | 7.550 | 0.151 |
|  |  | Costos directes |  |  | 7.701 |

Residus:
- col·locació: mt37tps020ag; factor de residu 0.0275

## Recursos

**mt37tps020ag** m Tub de polibutilè (PB) amb barrera d'oxigen (EVOH)
Dades tècniques: Cost energètic 6.782 MJ; Emissió de CO2 0.337 kg; Codi LER 17 02 03; Massa de l'element 0.07 kg; Volum 0.000117 m3
