# Canonada multicapa de polipropilè copolímer random/alumini/polipropilè copolímer random (PP-R/Al/PP-R)

- Propietat de l'arxiu: CYPE Ingenieros S.A.
- Format: FIEBDC-3/2016
- Programa: Generador de preus de la construcció. CYPE Ingenieros, S.A.
- Data: 11/03/2024
- Divisa: EUR
- Costos indirectes: 3 %
- IVA: 21 %

## I Instal·lacions

### IH Canonades per a fluids

#### IHM Canonades multicapa

**IHM320** m Canonada multicapa de polipropilè copolímer random/alumini/polipropilè copolímer random (PP-R/Al/PP-R).
Canonada formada per tub multicapa de polipropilè copolímer random/alumini/polipropilè copolímer random (PP-R/Al/PP-R), sèrie 3,2, de 16 mm de diàmetre exterior i 2,2 mm de gruix. Instal·lació en superfície. Inclús material auxiliar para muntatge i subjecció a l'obra, accessoris i peces especials.
Inclou: Replanteig. Col·locació i fixació de tubs, accessoris i peces especials. Realització de proves de servei.
Criteri d'amidament de projecte: Longitud mesurada segons documentació gràfica de Projecte.
Criteri de mesura d'obra: Es mesurarà la longitud realment executada segons especificacions de Projecte.

| Codi | Ut | Descripció | Rendiment | Preu | Import |
|---|---|---|---|---|---|
| mt37toa401a | U | Material auxiliar per a muntatge i subjecció a l'obra de les canonades multicapa de polipropilè copolímer random/alumini/polipropilè copolímer random (PP-R/Al/PP-R), sèrie 3,2, de 16 mm de diàmetre exterior. (material) | 1 | 0.1 | 0.100 |
| mt37toa111ag | m | Tub multicapa de polipropilè copolímer random/alumini/polipropilè copolímer random (PP-R/Al/PP-R), sèrie 3,2, de 16 mm de diàmetre exterior i 2,2 mm de gruix, segons UNE-EN ISO 15874-2, amb el preu incrementat el 30% en concepte d'accessoris i peces especials. (material) | 1 | 3.75 | 3.750 |
| mo008 | h | Oficial 1ª lampista. (mà d'obra) | 0.048 | 29.34 | 1.408 |
| mo107 | h | Ajudant lampista. (mà d'obra) | 0.048 | 25.25 | 1.212 |
| % | % | Costos directes complementaris | 2 % | 6.470 | 0.129 |
|  |  | Costos directes |  |  | 6.599 |

Residus:
- col·locació: mt37toa111ag; factor de residu 0.0275044

## Recursos

**mt37toa111ag** m Tub multicapa de polipropilè copolímer random/alumini/polipropilè copolímer random (PP-R/Al/PP-R)
Dades tècniques: Cost energètic 10.952 MJ; Emissió de CO2 0.455 kg; Codi LER 17 02 03; Massa de l'element 0.113 kg; Volum 0.000188 m3
