# Lluminària rectangular amb llum LED. Instal·lació en superfície

- Propietat de l'arxiu: CYPE Ingenieros S.A.
- Format: FIEBDC-3/2016
- Programa: Generador de preus de la construcció. CYPE Ingenieros, S.A.
- Data: 11/03/2024
- Divisa: EUR
- Costos indirectes: 3 %
- IVA: 21 %

## I Instal·lacions

### II Il·luminació

#### III Interior

**III142** U Lluminària rectangular amb llum LED. Instal·lació en superfície.
Lluminària rectangular, no regulable, de 1195x295x34 mm, de 40 W, alimentació a 220/240 V i 50-60 Hz, amb llum LED no reemplaçable, temperatura de color 4000 K, òptica formada per reflector recobert amb alumini vaporitzat, acabat molt brillant, d'alt rendiment, feix de llum extensiu 120°, difusor de polimetilmetacrilat (PMMA), cercle embellidor d'alumini injectat, acabat termoesmaltat, de color blanc, marc d'alumini per a instal·lació en superfície, índex d'enlluernament unificat menor de 19, índex de reproducció cromàtica major de 80, flux lluminós 3461 lúmens, grau de protecció IP44. Instal·lació en superfície.
Inclou: Replanteig. Muntatge, connexionat i comprovació del seu correcte funcionament.
Criteri d'amidament de projecte: Nombre d'unitats previstes, segons documentació gràfica de Projecte.
Criteri de mesura d'obra: Es mesurarà el nombre d'unitats realment executades segons especificacions de Projecte.

| Codi | Ut | Descripció | Rendiment | Preu | Import |
|---|---|---|---|---|---|
| mt34plg015b | U | Lluminària rectangular, no regulable, de 1195x295x34 mm, de 40 W, alimentació a 220/240 V i 50-60 Hz, amb llum LED no reemplaçable, temperatura de color 4000 K, òptica formada per reflector recobert amb alumini vaporitzat, acabat molt brillant, d'alt rendiment, feix de llum extensiu 120°, difusor de polimetilmetacrilat (PMMA), cercle embellidor d'alumini injectat, acabat termoesmaltat, de color blanc, marc d'alumini per a instal·lació en superfície, índex d'enlluernament unificat menor de 19, índex de reproducció cromàtica major de 80, flux lluminós 3461 lúmens, grau de protecció IP44. (material) | 1 | 100.14 | 100.140 |
| mo003 | h | Oficial 1ª electricista. (mà d'obra) | 0.18 | 29.34 | 5.281 |
| mo102 | h | Ajudant electricista. (mà d'obra) | 0.18 | 25.25 | 4.545 |
| % | % | Costos directes complementaris | 2 % | 109.966 | 2.199 |
|  |  | Costos directes |  |  | 112.165 |
