# Lluminària de peu amb llum LED

- Propietat de l'arxiu: CYPE Ingenieros S.A.
- Format: FIEBDC-3/2016
- Programa: Generador de preus de la construcció. CYPE Ingenieros, S.A.
- Data: 11/03/2024
- Divisa: EUR
- Costos indirectes: 3 %
- IVA: 21 %

## I Instal·lacions

### II Il·luminació

#### III Interior

**III181** U Lluminària de peu amb llum LED.
Lluminària de peu, de 252 mm de diàmetre i 1750 mm d'altura, de 30 W, alimentació a 220/240 V i 50-60 Hz, amb llum LED no reemplaçable, temperatura de color regulable entre 3000 i 5000 K, flux lluminós 2400 lúmens, grau de protecció IP20, amb cos de lluminària d'acer, acabat lacat color negre; capçal orientable; màstil; regulador d'intensitat; comandament a distància i base circular.
Inclou: Muntatge, connexionat i comprovació del seu correcte funcionament.
Criteri d'amidament de projecte: Nombre d'unitats previstes, segons documentació gràfica de Projecte.
Criteri de mesura d'obra: Es mesurarà el nombre d'unitats realment executades segons especificacions de Projecte.

| Codi | Ut | Descripció | Rendiment | Preu | Import |
|---|---|---|---|---|---|
| mt34ilg010a | U | Lluminària de peu, de 252 mm de diàmetre i 1750 mm d'altura, de 30 W, alimentació a 220/240 V i 50-60 Hz, amb llum LED no reemplaçable, temperatura de color regulable entre 3000 i 5000 K, flux lluminós 2400 lúmens, grau de protecció IP20, amb cos de lluminària d'acer, acabat lacat color negre; capçal orientable; màstil; regulador d'intensitat; comandament a distància i base circular. (material) | 1 | 58.31 | 58.310 |
| mo003 | h | Oficial 1ª electricista. (mà d'obra) | 0.12 | 29.34 | 3.521 |
| mo102 | h | Ajudant electricista. (mà d'obra) | 0.12 | 25.25 | 3.030 |
| % | % | Costos directes complementaris | 2 % | 64.861 | 1.297 |
|  |  | Costos directes |  |  | 66.158 |
