# Lluminària de taula amb llum LED

- Propietat de l'arxiu: CYPE Ingenieros S.A.
- Format: FIEBDC-3/2016
- Programa: Generador de preus de la construcció. CYPE Ingenieros, S.A.
- Data: 11/03/2024
- Divisa: EUR
- Costos indirectes: 3 %
- IVA: 21 %

## I Instal·lacions

### II Il·luminació

#### III Interior

**III191** U Lluminària de taula amb llum LED.
Lluminària de peu, de 300 mm de diàmetre i 450 mm d'altura, de 6 W, alimentació a 220/240 V i 50-60 Hz, amb llum LED no reemplaçable, temperatura de color 3000 K, grau de protecció IP20, amb cos de lluminària d'alumini, acabat lacat color negre; capçal orientable; regulador d'intensitat i base circular.
Inclou: Muntatge, connexionat i comprovació del seu correcte funcionament.
Criteri d'amidament de projecte: Nombre d'unitats previstes, segons documentació gràfica de Projecte.
Criteri de mesura d'obra: Es mesurarà el nombre d'unitats realment executades segons especificacions de Projecte.

| Codi | Ut | Descripció | Rendiment | Preu | Import |
|---|---|---|---|---|---|
| mt34mlg010a | U | Lluminària de peu, de 300 mm de diàmetre i 450 mm d'altura, de 6 W, alimentació a 220/240 V i 50-60 Hz, amb llum LED no reemplaçable, temperatura de color 3000 K, grau de protecció IP20, amb cos de lluminària d'alumini, acabat lacat color negre; capçal orientable; regulador d'intensitat i base circular. (material) | 1 | 57.53 | 57.530 |
| mo003 | h | Oficial 1ª electricista. (mà d'obra) | 0.12 | 29.34 | 3.521 |
| mo102 | h | Ajudant electricista. (mà d'obra) | 0.12 | 25.25 | 3.030 |
| % | % | Costos directes complementaris | 2 % | 64.081 | 1.282 |
|  |  | Costos directes |  |  | 65.363 |
