# Canalització secundaria

- Propietat de l'arxiu: CYPE Ingenieros S.A.
- Format: FIEBDC-3/2016
- Programa: Generador de preus de la construcció. CYPE Ingenieros, S.A.
- Data: 11/03/2024
- Divisa: EUR
- Costos indirectes: 3 %
- IVA: 21 %

## I Instal·lacions

### IL Infrastructura de telecomunicacions

#### ILS Canalitzacions secundaries

**ILS010** m Canalització secundaria.
Canalització secundaria en tram comunitari, entre el registre secundari i el registre d'acabament de xarxa en l'interior del habitatge, en edificació de fins a 2 PAU, formada per 4 tubs (1 RTV, 1 cable de parells o cable de parells trenats, 1 cable coaxial, 1 cable de fibra òptica) de PVC flexible, corrugats, reforçats de 32 mm de diàmetre, resistència a la compressió 320 N, resistència a l'impacte 2 joules. Instal·lació encastada. Inclús accessoris, elements de subjecció i fil guia.
Criteri de valoració econòmica: El preu no inclou les ajudes de paleta per a instal·lacions.
Inclou: Replantejament del recorregut de la canalització. Col·locació i fixació dels tubs. Col·locació del fil guia.
Criteri d'amidament de projecte: Longitud mesurada segons documentació gràfica de Projecte.
Criteri de mesura d'obra: Es mesurarà la longitud realment executada segons especificacions de Projecte.

| Codi | Ut | Descripció | Rendiment | Preu | Import |
|---|---|---|---|---|---|
| mt35aia020d | m | Tub corbable de PVC, transversalment elàstic, corrugat, folrat, de color negre, de 32 mm de diàmetre nominal, per a canalització encastada en obra de fàbrica (parets i sostres). Resistència a la compressió 320 N, resistència a l'impacte 2 joules, temperatura de treball -5°C fins 60°C, amb grau de protecció IP547 segons UNE 20324, propietats elèctriques: aïllant, no propagador de la flama. Segons UNE-EN 61386-1 i UNE-EN 61386-22. (material) | 4 | 1.37 | 5.480 |
| mt40iva030 | m | Fil guia de polipropilè de 3 mm de diàmetre. (material) | 4.8 | 0.17 | 0.816 |
| mo001 | h | Oficial 1ª instal·lador de telecomunicacions. (mà d'obra) | 0.077 | 29.34 | 2.259 |
| mo056 | h | Ajudant instal·lador de telecomunicacions. (mà d'obra) | 0.096 | 25.25 | 2.424 |
| % | % | Costos directes complementaris | 2 % | 10.979 | 0.220 |
|  |  | Costos directes |  |  | 11.199 |

Residus:
- col·locació: mt35aia020d; factor de residu 0.0275
- col·locació: mt40iva030 Fil guia de polipropilè de 3 mm de diàmetre; factor de residu 0.0165625

## Recursos

**mt35aia020d** m Tub corbable de PVC
Dades tècniques: Cost energètic 36.814 MJ; Emissió de CO2 1.828 kg; Codi LER 17 02 03; Massa de l'element 0.38 kg; Volum 0.000633 m3

**mt40iva030** m Fil guia de polipropilè de 3 mm de diàmetre
Dades tècniques: Cost energètic 0.630 MJ; Emissió de CO2 0.074 kg; Codi LER 17 04 11; Massa de l'element 0.0064 kg; Volum 0.000004 m3
Residus:
- embalatge: re150101 Envasos de paper i cartró. (component de residu); rendiment 0.065 kg; Codi LER 15 01 01; Massa de l'element 1 kg; Volum 0.001333 m3
