# Canalització de protecció de cablejat

- Propietat de l'arxiu: CYPE Ingenieros S.A.
- Format: FIEBDC-3/2016
- Programa: Generador de preus de la construcció. CYPE Ingenieros, S.A.
- Data: 11/03/2024
- Divisa: EUR
- Costos indirectes: 3 %
- IVA: 21 %

## I Instal·lacions

### IM Domòtiques i immòtiques

#### IMK Components del sistema KNX

**IMK900** m Canalització de protecció de cablejat.
Canalització de protecció de cablejat, formada per tub de PVC flexible, corrugat, de 16 mm de diàmetre nominal, amb IP545. Instal·lació encastada.
Criteri de valoració econòmica: El preu no inclou les ajudes de paleta per a instal·lacions.
Inclou: Replanteig i traçat de la línia. Col·locació i fixació de tubs.
Criteri d'amidament de projecte: Longitud mesurada segons documentació gràfica de Projecte.
Criteri de mesura d'obra: Es mesurarà la longitud realment executada segons especificacions de Projecte.

| Codi | Ut | Descripció | Rendiment | Preu | Import |
|---|---|---|---|---|---|
| mt35aia010a | m | Tub corbable de PVC, corrugat, de color negre, de 16 mm de diàmetre nominal, per a canalització encastada en obra de fàbrica (parets i sostres). Resistència a la compressió 320 N, resistència a l'impacte 1 joule, temperatura de treball -5°C fins 60°C, amb grau de protecció IP545 segons UNE 20324, no propagador de la flama. Segons UNE-EN 61386-1 i UNE-EN 61386-22. (material) | 1 | 0.37 | 0.370 |
| mo003 | h | Oficial 1ª electricista. (mà d'obra) | 0.024 | 29.34 | 0.704 |
| mo102 | h | Ajudant electricista. (mà d'obra) | 0.024 | 25.25 | 0.606 |
| % | % | Costos directes complementaris | 2 % | 1.680 | 0.034 |
|  |  | Costos directes |  |  | 1.714 |

Residus:
- col·locació: mt35aia010a; factor de residu 0.0275

## Recursos

**mt35aia010a** m Tub corbable de PVC
Dades tècniques: Cost energètic 11.626 MJ; Emissió de CO2 0.577 kg; Codi LER 17 02 03; Massa de l'element 0.12 kg; Volum 0.0002 m3
