# Xarxa de distribució d'aigua

- Propietat de l'arxiu: CYPE Ingenieros S.A.
- Format: FIEBDC-3/2016
- Programa: Generador de preus de la construcció. CYPE Ingenieros, S.A.
- Data: 11/03/2024
- Divisa: EUR
- Costos indirectes: 3 %
- IVA: 21 %

## I Instal·lacions

### IO Contra incendis

#### IOB Sistemes de forniment d'aigua

**IOB022** m Xarxa de distribució d'aigua.
Xarxa aèria de distribució d'aigua per proveïment dels equips d'extinció d'incendis, formada per canonada d'acer negre amb soldadura longitudinal, de 1" DN 25 mm de diàmetre, unió roscada, sense calorifugar, que arrenca des de la font de proveïment d'aigua fins a cada equip d'extinció d'incendis. Inclús material auxiliar para muntatge i subjecció a l'obra, accessoris i peces especials, mà d'emprimació antioxidant d'almenys 50 micres de gruix, i dos passades d'esmalt vermell d'almenys 40 microns de gruix cadascuna.
Inclou: Replanteig del recorregut de la canonada i de la situació dels elements de subjecció. Presentació de tubs. Fixació del material auxiliar per a muntatge i subjecció a l'obra. Raspat i neteja d'òxids. Aplicació d'emprimació antioxidant i esmalt. Col·locació de tubs. Realització de proves de servei.
Criteri d'amidament de projecte: Longitud mesurada segons documentació gràfica de Projecte.
Criteri de mesura d'obra: Es mesurarà la longitud realment executada segons especificacions de Projecte.

| Codi | Ut | Descripció | Rendiment | Preu | Import |
|---|---|---|---|---|---|
| mt08tan330d | U | Material auxiliar per a muntatge i subjecció a l'obra de les canonades d'acer, de 1" DN 25 mm. (material) | 1 | 0.65 | 0.650 |
| mt08tan010dd | m | Tub d'acer negre, amb soldadura longitudinal per resistència elèctrica, sèrie M, de 1" DN 25 mm de diàmetre i 3,2 mm de gruix, segons UNE-EN 10255, amb el preu incrementat el 15% en concepte d'accessoris i peces especials. (material) | 1 | 6.22 | 6.220 |
| mt27pfi030 | kg | Emprimació antioxidant amb poliuretà. (material) | 0.014 | 9.35 | 0.131 |
| mt27ess010e | kg | Esmalt sintètic, color vermell RAL 3000, per aplicar sobre superfícies metàl·liques, aspecte brillant. (material) | 0.029 | 7.12 | 0.206 |
| mo008 | h | Oficial 1ª lampista. (mà d'obra) | 0.336 | 29.34 | 9.858 |
| mo107 | h | Ajudant lampista. (mà d'obra) | 0.365 | 25.25 | 9.216 |
| mo038 | h | Oficial 1ª pintor. (mà d'obra) | 0.059 | 28.42 | 1.677 |
| % | % | Costos directes complementaris | 2 % | 27.958 | 0.559 |
|  |  | Costos directes |  |  | 28.517 |

Residus:
- col·locació: mt08tan010dd; factor de residu 0.035
- col·locació: mt27pfi030 Emprimació antioxidant amb poliuretà; factor de residu 0.03
- col·locació: mt27ess010e Esmalt sintètic, color vermell RAL 3000, per aplicar sobre superfícies metàl·liques, aspecte brillant; factor de residu 0.0275

## Recursos

**mt08tan010dd** m Tub d'acer negre
Dades tècniques: Cost energètic 25.475 MJ; Emissió de CO2 1.223 kg; Codi LER 17 04 05; Massa de l'element 2.41 kg; Volum 0.001148 m3
Residus:
- embalatge: re170201 Fusta. (component de residu); rendiment 0.011 kg; Codi LER 17 02 01; Massa de l'element 1 kg; Volum 0.000909 m3
- embalatge: re170203 Plàstic. (component de residu); rendiment 0.003 kg; Codi LER 17 02 03; Massa de l'element 1 kg; Volum 0.001667 m3

**mt27pfi030** kg Emprimació antioxidant amb poliuretà
Dades tècniques: Cost energètic 144.471 MJ; Emissió de CO2 7.014 kg; Codi LER 17 09 04; Massa de l'element 1 kg; Volum 0.000667 m3
Residus:
- embalatge: re170203 Plàstic; rendiment 0.003 kg

**mt27ess010e** kg Esmalt sintètic, color vermell RAL 3000, per aplicar sobre superfícies metàl·liques, aspecte brillant
Dades tècniques: Cost energètic 44.926 MJ; Emissió de CO2 2.371 kg; Codi LER 08 01 11; Massa de l'element 1 kg; Volum 0.001111 m3
Residus:
- embalatge: re150104 Envasos metàl·lics. (component de residu); rendiment 0.08 kg; Codi LER 15 01 04; Massa de l'element 1 kg; Volum 0.001667 m3
