# Protecció passiva contra incendis de conductes metàl·lics de ventilació i extracció de fums, amb llanes minerals

- Propietat de l'arxiu: CYPE Ingenieros S.A.
- Format: FIEBDC-3/2016
- Programa: Generador de preus de la construcció. CYPE Ingenieros, S.A.
- Data: 11/03/2024
- Divisa: EUR
- Costos indirectes: 3 %
- IVA: 21 %

## I Instal·lacions

### IO Contra incendis

#### IOJ Protecció passiva contra incendis: instal·lacions

**IOJ200** m² Protecció passiva contra incendis de conductes metàl·lics de ventilació i extracció de fums, amb llanes minerals.
Sistema de protecció passiva contra incendis de conducte metàl·lic vertical de secció rectangular per a garantir la resistència al foc EI 15 segons UNE-EN 1366-1, mitjançant el recobriment amb panells de llana mineral, segons UNE-EN 14303, de 60 mm d'espessor, conductivitat tèrmica 0,031 W/(mK). Inclús perns electrosoldats per a la fixació dels panells a la superfície metàl·lica, cargols helicoïdals d'acer inoxidable, de 80 mm de longitud, per a la unió de junts longitudinals entre panells aïllants, pasta intumescent en base aquosa per alsegellat ignífug de pas de conductes metàl·lics entre sectors d'incendi, adhesiu incombustible i inorgànic, a base de silicat de sodi alcalí, per alsegellat ignífug del trobada entre la llana mineral i el parament, i perfils en L, d'acer galvanitzat, de 30 mm per al reforç de la trobada entre la llana mineral i el parament.
Inclou: Tall i ajust dels panells. Fixació dels panells a la superfície metàl·lica. Resolució de junts longitudinals entre panells aïllants. Segellat de pas de conductes metàl·lics entre sectors d'incendi. Segellat del trobament entre la llana mineral i el parament. Col·locació dels perfils de reforç.
Criteri d'amidament de projecte: Superfície mesurada segons documentació gràfica de Projecte.
Criteri de mesura d'obra: Es mesurarà la superfície realment executada segons especificacions de Projecte.

| Codi | Ut | Descripció | Rendiment | Preu | Import |
|---|---|---|---|---|---|
| mt42coi120k | m² | Panell de llana mineral, segons UNE-EN 14303, de 60 mm d'espessor, conductivitat tèrmica 0,031 W/(mK), Euroclasse A1 de reacció al foc segons UNE-EN 13501-1, per a la protecció contra incendis de conductes metàl·lics rectangulars. (material) | 1.1 | 46.27 | 50.897 |
| mt12psg160d | m | Perfil en L, d'acer galvanitzat, de 30 mm. (material) | 0.67 | 0.86 | 0.576 |
| mt42coi036a | U | Cartutx de 310 ml de pasta intumescent en base aquosa, color blanc, amb pH neutre i sense dissolvents, per a segellat ignífug de pas de conductes metàl·lics entre sectors d'incendi. (material) | 0.02 | 34.39 | 0.688 |
| mt42coi035a | kg | Adhesiu incombustible i inorgànic, a base de silicat de sodi alcalí, d'adormiment lent, per a segellat ignífug del trobada entre la llana mineral i el parament. (material) | 0.05 | 8.75 | 0.438 |
| mt42coi037a | U | Perns electrosoldables, de 40 mm de longitud, per a fixació del panell a la superfície metàl·lica. (material) | 18 | 0.15 | 2.700 |
| mt42coi038b | U | Cargol helicoïdal d'acer inoxidable, de 80 mm de longitud, per a la unió de junts longitudinals entre panells aïllants. (material) | 4 | 0.23 | 0.920 |
| mo054 | h | Oficial 1ª muntador d'aïllaments. (mà d'obra) | 0.48 | 29.34 | 14.083 |
| mo101 | h | Ajudant muntador d'aïllaments. (mà d'obra) | 0.48 | 25.28 | 12.134 |
| % | % | Costos directes complementaris | 2 % | 82.436 | 1.649 |
|  |  | Costos directes |  |  | 84.085 |

Residus:
- col·locació: mt42coi120k; factor de residu 0.03
- col·locació: mt12psg160d Perfil en L, d'acer galvanitzat, de 30 mm; factor de residu 0.0188
- col·locació: mt42coi036a; factor de residu 0.0275
- col·locació: mt42coi038b Cargol helicoïdal d'acer inoxidable, de 80 mm de longitud, per a la unió de junts longitudinals entre panells aïllants; factor de residu 0.0045098

## Recursos

**mt42coi120k** m² Panell de llana mineral
Dades tècniques: Cost energètic 91.230 MJ; Emissió de CO2 4.604 kg; Codi LER 17 06 04; Massa de l'element 2.4 kg; Volum 0.004 m3
Residus:
- embalatge: re170203 Plàstic. (component de residu); rendiment 0.034 kg; Codi LER 17 02 03; Massa de l'element 1 kg; Volum 0.001667 m3

**mt12psg160d** m Perfil en L, d'acer galvanitzat, de 30 mm
Dades tècniques: Cost energètic 46.887 MJ; Emissió de CO2 1.442 kg; Codi LER 17 04 05; Massa de l'element 0.35 kg; Volum 0.000167 m3
Residus:
- embalatge: re170203 Plàstic; rendiment 0.005 kg

**mt42coi036a** U Cartutx de 310 ml de pasta intumescent en base aquosa
Dades tècniques: Cost energètic 46.874 MJ; Emissió de CO2 2.038 kg; Codi LER 17 09 04; Massa de l'element 0.496 kg; Volum 0.000331 m3
Residus:
- embalatge: re170203 Plàstic; rendiment 0.2 kg

**mt42coi038b** U Cargol helicoïdal d'acer inoxidable, de 80 mm de longitud, per a la unió de junts longitudinals entre panells aïllants
Dades tècniques: Cost energètic 0.739 MJ; Emissió de CO2 0.109 kg; Codi LER 17 04 05; Massa de l'element 0.0153 kg; Volum 0.000007 m3
Residus:
- embalatge: re150101 Envasos de paper i cartró. (component de residu); rendiment 0.001 kg; Codi LER 15 01 01; Massa de l'element 1 kg; Volum 0.001333 m3
