# Protecció passiva contra incendis d'estructura metàl·lica, amb plaques de guix laminat. Sistema "KNAUF"

- Propietat de l'arxiu: CYPE Ingenieros S.A.
- Format: FIEBDC-3/2016
- Programa: Generador de preus de la construcció. CYPE Ingenieros, S.A.
- Data: 11/03/2024
- Divisa: EUR
- Costos indirectes: 3 %
- IVA: 21 %

## I Instal·lacions

### IO Contra incendis

#### IOR Protecció passiva contra incendis: estructures

**IOR013** m Protecció passiva contra incendis d'estructura metàl·lica, amb plaques de guix laminat. Sistema "KNAUF".
Sistema de protecció passiva contra incendis de biga d'acer HEA 100, protegida en 3 cares i amb una resistència al foc de 30 minuts, sistema K252D.es "KNAUF", mitjançant recobriment amb plaques de guix laminat Fireboard GM-F, fixades amb clips i perfils metàl·lics. Inclús fixacions, cargols i pasta i cinta per al tractament de junts.
Inclou: Replanteig. Col·locació dels perfils angulars mitjançant fixacions. Instal·lació de clips. Col·locació a pressió de les mestres contra els clips. Cargolat de les plaques als perfils angulars i a les mestres. Tractament de junts. Empastat superficial.
Criteri d'amidament de projecte: Longitud mesurada segons documentació gràfica de Projecte.
Criteri de mesura d'obra: Es mesurarà la longitud realment executada segons especificacions de Projecte.

| Codi | Ut | Descripció | Rendiment | Preu | Import |
|---|---|---|---|---|---|
| mt12psg200e | m | Perfil angular 30x30x0,7 mm, d'acer galvanitzat, segons UNE-EN 13964. (material) | 2 | 1.14 | 2.280 |
| mt12ptk030 | U | Fixació "KNAUF" per a formigó. (material) | 3.2 | 0.32 | 1.024 |
| mt12pfk011a | m | Mestra 60/27 "KNAUF", de xapa d'acer galvanitzat. (material) | 2 | 1.71 | 3.420 |
| mt12pmk011b | U | Clip de protecció Fireboard "KNAUF" de 72x48x41 mm. (material) | 3.2 | 0.7 | 2.240 |
| mt12pmk010a | m² | Placa de guix laminat reforçada amb teixit de fibra UNE-EN 15283-1 GM-F / 1200 / 2600 / 15 / amb les vores longitudinals quadrades, especial Fireboard GM-F "KNAUF" amb ànima de guix i cares revestides amb una làmina de fibra de vidre; Euroclasse A1 de reacció al foc, segons UNE-EN 13501-1. (material) | 0.475 | 17.09 | 8.118 |
| mt12pmk010c | m² | Placa de guix laminat reforçada amb teixit de fibra UNE-EN 15283-1 GM-F / 1200 / 2600 / 25 / amb les vores longitudinals quadrades, especial Fireboard GM-F "KNAUF" amb ànima de guix i cares revestides amb una làmina de fibra de vidre; Euroclasse A1 de reacció al foc, segons UNE-EN 13501-1. (material) | 0.292 | 22.62 | 6.605 |
| mt12ptk010cc | U | Cargol autoperforant TN "KNAUF" 3,5x25. (material) | 30 | 0.01 | 0.300 |
| mt12pmk012a | kg | Pasta de segellament Fireboard Spachtel "KNAUF", d'enduriment normal (45 minuts), rang de temperatura de treball de 10 a 35°C, Euroclasse A1 de reacció al foc, segons UNE-EN 13501-1, per a aplicació manual amb cinta de segellament, segons UNE-EN 13963. (material) | 2.55 | 0.77 | 1.964 |
| mt12pmk013 | m | Cinta de segellament Fireboard "KNAUF". (material) | 2 | 0.05 | 0.100 |
| mo053 | h | Oficial 1ª muntador de prefabricats interiors. (mà d'obra) | 0.179 | 29.34 | 5.252 |
| mo100 | h | Ajudant muntador de prefabricats interiors. (mà d'obra) | 0.179 | 25.28 | 4.525 |
| % | % | Costos directes complementaris | 2 % | 35.828 | 0.717 |
|  |  | Costos directes |  |  | 36.545 |

Residus:
- col·locació: mt12psg200e Perfil angular 30x30x0,7 mm, d'acer galvanitzat, segons UNE-EN 13964; factor de residu 0.0188
- col·locació: mt12pfk011a Mestra 60/27 "KNAUF", de xapa d'acer galvanitzat; factor de residu 0.0171714
- col·locació: mt12pmk010a; factor de residu 0.0150203
- col·locació: mt12pmk010c; factor de residu 0.00968785
- col·locació: mt12ptk010cc Cargol autoperforant TN "KNAUF" 3,5x25; factor de residu 0.00533333
- col·locació: mt12pmk012a; factor de residu 0.03
- col·locació: mt12pmk013 Cinta de segellament Fireboard "KNAUF"; factor de residu 0.044

## Recursos

**mt12psg200e** m Perfil angular 30x30x0,7 mm, d'acer galvanitzat, segons UNE-EN 13964
Dades tècniques: Cost energètic 37.607 MJ; Emissió de CO2 1.158 kg; Codi LER 17 04 05; Massa de l'element 0.28 kg; Volum 0.000133 m3
Residus:
- embalatge: re170203 Plàstic. (component de residu); rendiment 0.005 kg; Codi LER 17 02 03; Massa de l'element 1 kg; Volum 0.001667 m3

**mt12pfk011a** m Mestra 60/27 "KNAUF", de xapa d'acer galvanitzat
Dades tècniques: Cost energètic 74.764 MJ; Emissió de CO2 2.294 kg; Codi LER 17 04 05; Massa de l'element 0.56 kg; Volum 0.000267 m3
Residus:
- embalatge: re170203 Plàstic; rendiment 0.005 kg

**mt12pmk010a** m² Placa de guix laminat reforçada amb teixit de fibra UNE-EN 15283-1 GM-F / 1200 / 2600 / 15 / amb les vores
Dades tècniques: Cost energètic 315.743 MJ; Emissió de CO2 4.711 kg; Codi LER 17 08 02; Massa de l'element 12 kg; Volum 0.012 m3
Residus:
- embalatge: re170203 Plàstic; rendiment 0.006 kg

**mt12pmk010c** m² Placa de guix laminat reforçada amb teixit de fibra UNE-EN 15283-1 GM-F / 1200 / 2600 / 25 / amb les vores
Dades tècniques: Cost energètic 526.244 MJ; Emissió de CO2 7.852 kg; Codi LER 17 08 02; Massa de l'element 20 kg; Volum 0.02 m3
Residus:
- embalatge: re170203 Plàstic; rendiment 0.011 kg

**mt12ptk010cc** U Cargol autoperforant TN "KNAUF" 3,5x25
Dades tècniques: Cost energètic 0.015 MJ; Emissió de CO2 0.002 kg; Codi LER 17 04 05; Massa de l'element 0.0015 kg
Residus:
- embalatge: re150101 Envasos de paper i cartró. (component de residu); rendiment 0.001 kg; Codi LER 15 01 01; Massa de l'element 1 kg; Volum 0.001333 m3

**mt12pmk012a** kg Pasta de segellament Fireboard Spachtel "KNAUF"
Dades tècniques: Cost energètic 12.798 MJ; Emissió de CO2 0.436 kg; Codi LER 17 08 02; Massa de l'element 1 kg; Volum 0.001 m3
Residus:
- embalatge: re170203 Plàstic; rendiment 0.02 kg

**mt12pmk013** m Cinta de segellament Fireboard "KNAUF"
Dades tècniques: Cost energètic 20.508 MJ; Emissió de CO2 0.460 kg; Codi LER 17 02 03; Massa de l'element 0.11 kg; Volum 0.000183 m3
Residus:
- embalatge: re170201 Fusta. (component de residu); rendiment 0.04 kg; Codi LER 17 02 01; Massa de l'element 1 kg; Volum 0.000909 m3
