# Protecció passiva contra incendis d'element estructural de formigó, amb pintura intumescent. Sistema "PROMAT"

- Propietat de l'arxiu: CYPE Ingenieros S.A.
- Format: FIEBDC-3/2016
- Programa: Generador de preus de la construcció. CYPE Ingenieros, S.A.
- Data: 11/03/2024
- Divisa: EUR
- Costos indirectes: 3 %
- IVA: 21 %

## I Instal·lacions

### IO Contra incendis

#### IOR Protecció passiva contra incendis: estructures

**IOR072** m² Protecció passiva contra incendis d'element estructural de formigó, amb pintura intumescent. Sistema "PROMAT".
Sistema de protecció passiva contra incendis de biga de formigó, de 80 mm de dimensió mínima i 20 mm de distància mínima equivalent a l'eix, mitjançant l'aplicació de dues mans de pintura intumescent para interior o exterior, Promapaint-SC4 "PROMAT", a base de copolímers acrílics a emulsió aquosa, color blanc, fins a formar un gruix mínim de pel·lícula seca de 1100 micres i aconseguir una resistència al foc de 60 minuts, segons UNE-EN 13381-3.
Inclou: Preparació i neteja de la superfície suport. Aplicació de l'emprimació. Aplicació de les mans d'acabat.
Criteri d'amidament de projecte: Superfície mesurada segons documentació gràfica de Projecte.
Criteri de mesura d'obra: Es mesurarà la superfície realment executada segons especificacions de Projecte.

| Codi | Ut | Descripció | Rendiment | Preu | Import |
|---|---|---|---|---|---|
| mt27pwp010g | kg | Pintura intumescent para interior o exterior, Promapaint-SC4 "PROMAT", a base de copolímers acrílics a emulsió aquosa, color blanc; per a aplicar amb pistola d'alta pressió o amb brotxa. (material) | 2.2 | 10.24 | 22.528 |
| mt27pwp005a | kg | Emprimació monocomponent, a emulsió aquosa, Accro-Por "PROMAT". (material) | 0.15 | 8.87 | 1.331 |
| mo038 | h | Oficial 1ª pintor. (mà d'obra) | 0.312 | 28.42 | 8.867 |
| % | % | Costos directes complementaris | 2 % | 32.726 | 0.655 |
|  |  | Costos directes |  |  | 33.381 |

Residus:
- col·locació: mt27pwp010g; factor de residu 0.0275
- col·locació: mt27pwp005a Emprimació monocomponent, a emulsió aquosa, Accro-Por "PROMAT"; factor de residu 0.03

## Recursos

**mt27pwp010g** kg Pintura intumescent para interior o exterior
Dades tècniques: Cost energètic 43.745 MJ; Emissió de CO2 2.276 kg; Codi LER 08 01 11; Massa de l'element 1 kg; Volum 0.001111 m3
Residus:
- embalatge: re150104 Envasos metàl·lics. (component de residu); rendiment 0.09 kg; Codi LER 15 01 04; Massa de l'element 1 kg; Volum 0.001667 m3

**mt27pwp005a** kg Emprimació monocomponent, a emulsió aquosa, Accro-Por "PROMAT"
Dades tècniques: Cost energètic 75.527 MJ; Emissió de CO2 2.872 kg; Codi LER 17 09 04; Massa de l'element 1 kg; Volum 0.000667 m3
Residus:
- embalatge: re170203 Plàstic. (component de residu); rendiment 0.003 kg; Codi LER 17 02 03; Massa de l'element 1 kg; Volum 0.001667 m3
