# Protecció passiva contra incendis d'element estructural reforçat amb fibra de carboni, amb plaques de silicat càlcic. Sistema "PROMAT"

- Propietat de l'arxiu: CYPE Ingenieros S.A.
- Format: FIEBDC-3/2016
- Programa: Generador de preus de la construcció. CYPE Ingenieros, S.A.
- Data: 11/03/2024
- Divisa: EUR
- Costos indirectes: 3 %
- IVA: 21 %

## I Instal·lacions

### IO Contra incendis

#### IOR Protecció passiva contra incendis: estructures

**IOR102** m² Protecció passiva contra incendis d'element estructural reforçat amb fibra de carboni, amb plaques de silicat càlcic. Sistema "PROMAT".
Protecció passiva contra incendis de biga reforçada amb full de fibra de carboni Drizoro Wrap "DRIZORO", amb plaques de silicat càlcic Promatect-AD "PROMAT", de 1200x2500 mm i 50 mm de gruix, amb les vores quadrades, per a protecció passiva contra incendis i garantir la resistència al foc EI 120, segons UNE-EN 1365-2. Inclús cargols per a la fixació de les plaques, placa de silicat càlcic Promatect-H "PROMAT" per a la protecció del reforç i adhesiu K84 "PROMAT", per la closa de juntes.
Criteri de valoració econòmica: El preu no inclou el reforç de fibra de carboni.
Inclou: Protecció del reforç. Tall de les plaques. Fixació de les plaques. Segellat de junts.
Criteri d'amidament de projecte: Superfície mesurada segons documentació gràfica de Projecte.
Criteri de mesura d'obra: Es mesurarà la superfície realment executada segons especificacions de Projecte.

| Codi | Ut | Descripció | Rendiment | Preu | Import |
|---|---|---|---|---|---|
| mt12plo030a | m² | Placa de silicat càlcic Promatect-H "PROMAT", de 1200x2500 mm i 10 mm de gruix, amb les vores quadrades, Euroclasse A1 de reacció al foc, segons UNE-EN 13501-1, apta per a ser revestida. (material) | 1 | 25.28 | 25.280 |
| mt12plo020a | m² | Placa de silicat càlcic Promatect-AD "PROMAT", de 1200x2500 mm i 50 mm de gruix, amb les vores quadrades, Euroclasse A1 de reacció al foc, segons UNE-EN 13501-1, apta per a ser revestida. (material) | 2.05 | 63.2 | 129.560 |
| mt12ppo020a | kg | Adhesiu a base de silicat càlcic a emulsió aquosa, K84 "PROMAT". (material) | 0.25 | 4.89 | 1.223 |
| mt12psg081f | U | Cargol autoperforant 3,9x55 mm. (material) | 4 | 0.02 | 0.080 |
| mt12psg081g | U | Cargol autoperforant 4,2x70 mm. (material) | 8 | 0.03 | 0.240 |
| mo011 | h | Oficial 1ª muntador. (mà d'obra) | 0.719 | 29.34 | 21.095 |
| mo080 | h | Ajudant muntador. (mà d'obra) | 0.719 | 25.28 | 18.176 |
| % | % | Costos directes complementaris | 2 % | 195.654 | 3.913 |
|  |  | Costos directes |  |  | 199.567 |

Residus:
- col·locació: mt12plo030a; factor de residu 0.0242916
- col·locació: mt12plo020a; factor de residu 0.024
- col·locació: mt12psg081f Cargol autoperforant 3,9x55 mm; factor de residu 0.00518519
- col·locació: mt12psg081g Cargol autoperforant 4,2x70 mm; factor de residu 0.00515152

## Recursos

**mt12plo030a** m² Placa de silicat càlcic Promatect-H "PROMAT"
Dades tècniques: Cost energètic 156.824 MJ; Emissió de CO2 8.329 kg; Codi LER 17 09 04; Massa de l'element 14.6 kg; Volum 0.009733 m3
Residus:
- embalatge: re170203 Plàstic. (component de residu); rendiment 0.032 kg; Codi LER 17 02 03; Massa de l'element 1 kg; Volum 0.001667 m3

**mt12plo020a** m² Placa de silicat càlcic Promatect-AD "PROMAT"
Dades tècniques: Cost energètic 551.960 MJ; Emissió de CO2 36.294 kg; Codi LER 17 09 04; Massa de l'element 26 kg; Volum 0.017333 m3
Residus:
- embalatge: re170203 Plàstic; rendiment 0.032 kg

**mt12psg081f** U Cargol autoperforant 3,9x55 mm
Dades tècniques: Cost energètic 0.027 MJ; Emissió de CO2 0.002 kg; Codi LER 17 04 05; Massa de l'element 0.0027 kg; Volum 0.000001 m3
Residus:
- embalatge: re150101 Envasos de paper i cartró. (component de residu); rendiment 0.001 kg; Codi LER 15 01 01; Massa de l'element 1 kg; Volum 0.001333 m3

**mt12psg081g** U Cargol autoperforant 4,2x70 mm
Dades tècniques: Cost energètic 0.033 MJ; Emissió de CO2 0.003 kg; Codi LER 17 04 05; Massa de l'element 0.0033 kg; Volum 0.000002 m3
Residus:
- embalatge: re150101 Envasos de paper i cartró; rendiment 0.001 kg
