# Segellat de junt de construcció, amb massilla intumescent. Sistema "PROMAT"

- Propietat de l'arxiu: CYPE Ingenieros S.A.
- Format: FIEBDC-3/2016
- Programa: Generador de preus de la construcció. CYPE Ingenieros, S.A.
- Data: 11/03/2024
- Divisa: EUR
- Costos indirectes: 3 %
- IVA: 21 %

## I Instal·lacions

### IO Contra incendis

#### IOU Protecció passiva contra incendis: junts

**IOU032** m Segellat de junt de construcció, amb massilla intumescent. Sistema "PROMAT".
Segellat de junt de construcció, vertical, en mur, amb una amplada mitjana de junt de 10 mm, per a protecció passiva contra incendis i garantir la resistència al foc EI 120, segons UNE-EN 1366-4, amb panell rígid de llana mineral, segons UNE-EN 13162, de 50 mm d'espessor com a material de reomplert, recobert per ambdues cares amb una capa de 10 mm d'espessor de massilla intumescent monocomponent, a base de resines acríliques, amb propietats ignífugues, Promaseal-A "PROMAT", color blanc, Euroclasse D-s2, d0 de reacció al foc, segons UNE-EN 13501-1, apta per a ser pintada.
Inclou: Neteja i preparació de la junta. Inserció del material de reomplert. Aplicació de la massilla intumescent. Allisat amb espàtula. Neteja final.
Criteri d'amidament de projecte: Longitud mesurada segons documentació gràfica de Projecte.
Criteri de mesura d'obra: Es mesurarà la longitud realment executada segons especificacions de Projecte.

| Codi | Ut | Descripció | Rendiment | Preu | Import |
|---|---|---|---|---|---|
| mt16lra010c | m² | Panell rígid de llana mineral, segons UNE-EN 13162, no revestit, de 50 mm d'espessor, resistència tèrmica 1,4 m²K/W, conductivitat tèrmica 0,035 W/(mK), Euroclasse A1 de reacció al foc segons UNE-EN 13501-1, capacitat d'absorció d'aigua a curt termini <=1 kg/m² i factor de resistència a la difusió del vapor d'aigua 1. (material) | 0.052 | 16.97 | 0.882 |
| mt41php030a | U | Cartutx de 310 ml de massilla intumescent monocomponent, a base de resines acríliques, amb propietats ignífugues, Promaseal-A "PROMAT", color blanc, Euroclasse D-s2, d0 de reacció al foc, segons UNE-EN 13501-1, apta per a ser pintada, classe Y1, segons EOTA TR024. (material) | 0.645 | 7.13 | 4.599 |
| mo020 | h | Oficial 1ª construcció. (mà d'obra) | 0.192 | 28.42 | 5.457 |
| mo113 | h | Peó ordinari construcció. (mà d'obra) | 0.192 | 23.81 | 4.572 |
| % | % | Costos directes complementaris | 2 % | 15.510 | 0.310 |
|  |  | Costos directes |  |  | 15.820 |

Residus:
- col·locació: mt16lra010c; factor de residu 0.024
- col·locació: mt41php030a; factor de residu 0.055

## Recursos

**mt16lra010c** m² Panell rígid de llana mineral
Dades tècniques: Cost energètic 350.034 MJ; Emissió de CO2 9.164 kg; Codi LER 17 06 04; Massa de l'element 6 kg; Volum 0.01 m3
Residus:
- embalatge: re170203 Plàstic. (component de residu); rendiment 0.034 kg; Codi LER 17 02 03; Massa de l'element 1 kg; Volum 0.001667 m3

**mt41php030a** U Cartutx de 310 ml de massilla intumescent monocomponent
Dades tècniques: Cost energètic 37.186 MJ; Emissió de CO2 1.557 kg; Codi LER 17 09 04; Massa de l'element 0.496 kg; Volum 0.000331 m3
Residus:
- embalatge: re170203 Plàstic; rendiment 0.1 kg
