# Plataforma giratòria per a desplaçament de vehicles. Col·locació per sota del nivell del terra

- Propietat de l'arxiu: CYPE Ingenieros S.A.
- Format: FIEBDC-3/2016
- Programa: Generador de preus de la construcció. CYPE Ingenieros, S.A.
- Data: 11/03/2024
- Divisa: EUR
- Costos indirectes: 3 %
- IVA: 21 %

## I Instal·lacions

### IT Transport

#### ITP Plataformes giratòries

**ITP010** U Plataforma giratòria per a desplaçament de vehicles. Col·locació per sota del nivell del terra.
Plataforma giratòria, per ús interior, de xapa llagrimada d'acer galvanitzat i estructura de perfils d'acer laminat sobre rodament de boles d'alta resistència, de 4500 mm de diàmetre, apta per al desplaçament de vehicles de fins a 5000 mm de longitud, 2450 kg de pes màxim i 600 kg de pes per roda, amb equip elèctric de maniobra, panell de control i motor per a alimentació trifàsica a 230/400 V i 50 Hz de freqüència, amb protecció tèrmica, aïllament classe F, grau de protecció IP55, de 0,36 kW de potència, amb control amb comandament a distància. Col·locació per sota del nivell del terra.
Criteri de valoració econòmica: El preu no inclou l'obra civil ni les instal·lacions de subministrament elèctric i de desguàs del fossat.
Inclou: Muntatge, connexionat i comprovació del seu correcte funcionament.
Criteri d'amidament de projecte: Nombre d'unitats previstes, segons documentació gràfica de Projecte.
Criteri de mesura d'obra: Es mesurarà el nombre d'unitats realment executades segons especificacions de Projecte.

| Codi | Ut | Descripció | Rendiment | Preu | Import |
|---|---|---|---|---|---|
| mt39plg010d | U | Plataforma giratòria, per ús interior, de xapa llagrimada d'acer galvanitzat i estructura de perfils d'acer laminat sobre rodament de boles d'alta resistència, de 4500 mm de diàmetre, apta per al desplaçament de vehicles de fins a 5000 mm de longitud, 2450 kg de pes màxim i 600 kg de pes per roda, amb equip elèctric de maniobra, panell de control i motor per a alimentació trifàsica a 230/400 V i 50 Hz de freqüència, amb protecció tèrmica, aïllament classe F, grau de protecció IP55, de 0,36 kW de potència, per col·locar per sota del nivell del terra. (material) | 1 | 13000 | 13000.000 |
| mt39plg015 | U | Comandament a distància per radiofreqüència, per a control de la plataforma giratòria. (material) | 1 | 50 | 50.000 |
| mo016 | h | Oficial 1ª instal·lador d'aparells elevadors. (mà d'obra) | 9.591 | 29.34 | 281.400 |
| mo085 | h | Ajudant instal·lador d'aparells elevadors. (mà d'obra) | 9.591 | 25.25 | 242.173 |
| % | % | Costos directes complementaris | 2 % | 13573.573 | 271.471 |
|  |  | Costos directes |  |  | 13845.044 |
