# Comporta tallafocs per a conducte de ventilació

- Propietat de l'arxiu: CYPE Ingenieros S.A.
- Format: FIEBDC-3/2016
- Programa: Generador de preus de la construcció. CYPE Ingenieros, S.A.
- Data: 11/03/2024
- Divisa: EUR
- Costos indirectes: 3 %
- IVA: 21 %

## I Instal·lacions

### IV Ventilació

#### IVG Ventilació mecànica per garatges

**IVG040** U Comporta tallafocs per a conducte de ventilació.
Comporta talla-focs rectangular, basculant, amb tir automàtic per al tancament de seccions d'incendi per fusible tèrmic tarat a 72°C, resistència al foc EI 120 segons UNE-EN 1366-2, de 200x200 mm, de xapa d'acer galvanitzat, connexió a conducte rectangular, per al tancament automàtic de seccions d'incendi en instal·lacions de ventilació. Inclús accessoris de muntatge i elements de fixació.
Inclou: Replanteig. Fixació a la partició interior. Connexió al conducte. Comprovació del seu correcte funcionament.
Criteri d'amidament de projecte: Nombre d'unitats previstes, segons documentació gràfica de Projecte.
Criteri de mesura d'obra: Es mesurarà el nombre d'unitats realment executades segons especificacions de Projecte.

| Codi | Ut | Descripció | Rendiment | Preu | Import |
|---|---|---|---|---|---|
| mt42cpf020aaa1 | U | Comporta talla-focs rectangular, basculant, amb tir automàtic per al tancament de seccions d'incendi per fusible tèrmic tarat a 72°C, resistència al foc EI 120 segons UNE-EN 1366-2, de 200x200 mm, de xapa d'acer galvanitzat, connexió a conducte rectangular. (material) | 1 | 256.08 | 256.080 |
| mo011 | h | Oficial 1ª muntador. (mà d'obra) | 3.597 | 29.34 | 105.536 |
| mo080 | h | Ajudant muntador. (mà d'obra) | 3.597 | 25.28 | 90.932 |
| % | % | Costos directes complementaris | 2 % | 452.548 | 9.051 |
|  |  | Costos directes |  |  | 461.599 |
