# Recuperador de calor estàtic

- Propietat de l'arxiu: CYPE Ingenieros S.A.
- Format: FIEBDC-3/2016
- Programa: Generador de preus de la construcció. CYPE Ingenieros, S.A.
- Data: 11/03/2024
- Divisa: EUR
- Costos indirectes: 3 %
- IVA: 21 %

## I Instal·lacions

### IV Ventilació

#### IVM Ventilació mecànica

**IVM025** U Recuperador de calor estàtic.
Recuperador de calor estàtic, de baixa silueta, muntatge horitzontal, cabal màxim 300 m³/h, recuperació de calor de fins al 90%, de 760x620x240 mm, amb caixa de polipropilè expandit, bloc intercanviador de calor de poliestirè, 4 embocadures de 125 mm de diàmetre, dos filtres G4 de casset amb eficàcia d'el 85%, situats en els fluxos d'aire nou i d'aire extret, i terminal per a evacuació de condensats. Instal·lació en fals sostre. Inclús elements de fixació.
Inclou: Replanteig. Col·locació i fixació del recuperador de calor. Connexió a la xarxa de desguàs. Connexionat dels conductes. Comprovació del seu correcte funcionament.
Criteri d'amidament de projecte: Nombre d'unitats previstes, segons documentació gràfica de Projecte.
Criteri de mesura d'obra: Es mesurarà el nombre d'unitats realment executades segons especificacions de Projecte.

| Codi | Ut | Descripció | Rendiment | Preu | Import |
|---|---|---|---|---|---|
| mt42svi600a | U | Recuperador de calor estàtic, de baixa silueta, muntatge horitzontal, cabal màxim 300 m³/h, recuperació de calor de fins al 90%, de 760x620x240 mm, amb caixa de polipropilè expandit, bloc intercanviador de calor de poliestirè, 4 embocadures de 125 mm de diàmetre, dos filtres G4 de casset amb eficàcia de el 85%, situats en els fluxos d'aire nou i d'aire extret, i terminal per a evacuació de condensats, per a instal·lació en fals sostre, amb elements de fixació. (material) | 1 | 1237.25 | 1237.250 |
| mo011 | h | Oficial 1ª muntador. (mà d'obra) | 0.3 | 29.34 | 8.802 |
| mo080 | h | Ajudant muntador. (mà d'obra) | 0.3 | 25.28 | 7.584 |
| % | % | Costos directes complementaris | 2 % | 1253.636 | 25.073 |
|  |  | Costos directes |  |  | 1278.709 |

## Recursos

**mt42svi600a** U Recuperador de calor estàtic
Dades tècniques: Cost energètic 445.465 MJ; Emissió de CO2 16.770 kg
Residus:
- embalatge: re150101 Envasos de paper i cartró. (component de residu); rendiment 2.143 kg; Codi LER 15 01 01; Massa de l'element 1 kg; Volum 0.001333 m3
