# Recuperador de calor, descentralitzat

- Propietat de l'arxiu: CYPE Ingenieros S.A.
- Format: FIEBDC-3/2016
- Programa: Generador de preus de la construcció. CYPE Ingenieros, S.A.
- Data: 11/03/2024
- Divisa: EUR
- Costos indirectes: 3 %
- IVA: 21 %

## I Instal·lacions

### IV Ventilació

#### IVM Ventilació mecànica

**IVM030** U Recuperador de calor, descentralitzat.
Recuperador de calor, descentralitzat, per a murs d'entre 500 i 600 mm de gruix, classe d'eficiència energètica A, cabal d'aire màxim 70 m³/h, eficiència de recuperació calorífica 87%, de 260 mm de diàmetre, pes 13,5 kg, bescanviador de plaques de flux creuat, ventiladors centrífugs amb motor de tipus EC de baix consum, filtre d'aire ISO 60% (G4), bypass amb servomotor per a canvi automàtic, en funció de la temperatura interior i la temperatura exterior, del mode d'operació de recuperació a free-cooling i difusor de color blanc RAL 9010; instal·lació encastada al mur. Inclús elements de fixació.
Inclou: Replanteig. Col·locació i fixació del recuperador de calor. Comprovació del seu correcte funcionament.
Criteri d'amidament de projecte: Nombre d'unitats previstes, segons documentació gràfica de Projecte.
Criteri de mesura d'obra: Es mesurarà el nombre d'unitats realment executades segons especificacions de Projecte.

| Codi | Ut | Descripció | Rendiment | Preu | Import |
|---|---|---|---|---|---|
| mt42wol095b | U | Recuperador de calor, descentralitzat, per a murs d'entre 500 i 600 mm de gruix, classe d'eficiència energètica A, cabal d'aire màxim 70 m³/h, eficiència de recuperació calorífica 87%, de 260 mm de diàmetre, pes 13,5 kg, bescanviador de plaques de flux creuat, ventiladors centrífugs amb motor de tipus EC de baix consum, filtre d'aire ISO 60% (G4), bypass amb servomotor per a canvi automàtic, en funció de la temperatura interior i la temperatura exterior, del mode d'operació de recuperació a free-cooling i difusor de color blanc RAL 9010. (material) | 1 | 1740.38 | 1740.380 |
| mo011 | h | Oficial 1ª muntador. (mà d'obra) | 0.599 | 29.34 | 17.575 |
| mo080 | h | Ajudant muntador. (mà d'obra) | 0.599 | 25.28 | 15.143 |
| % | % | Costos directes complementaris | 2 % | 1773.098 | 35.462 |
|  |  | Costos directes |  |  | 1808.560 |
