# Sistema de control automàtic

- Propietat de l'arxiu: CYPE Ingenieros S.A.
- Format: FIEBDC-3/2016
- Programa: Generador de preus de la construcció. CYPE Ingenieros, S.A.
- Data: 01/10/2024
- Divisa: EUR
- Costos indirectes: 3 %
- IVA: 21 %

## I Instal·lacions

### IV Ventilació

#### IVU Ventilació geotèrmica: pous canadencs

**IVU070** U Sistema de control automàtic.
Sistema de control automàtic, format per bypass d'acer galvanitzat, per a conducte de 160 mm de diàmetre nominal, compost per Te 90° amb junts d'EPDM de doble llavi, comporta de regulació del cabal d'aire i servomotor; i sonda de temperatura exterior.
Criteri de valoració econòmica: El preu no inclou la instal·lació elèctrica.
Inclou: Col·locació i connexió del bypass. Col·locació i fixació de la sonda de temperatura. Connexionat elèctric i comprovació del seu funcionament correcte. Realització de proves de servei.
Criteri d'amidament de projecte: Nombre d'unitats previstes, segons documentació gràfica de Projecte.
Criteri de mesura d'obra: Es mesurarà el nombre d'unitats realment executades segons especificacions de Projecte.

| Codi | Ut | Descripció | Rendiment | Preu | Import |
|---|---|---|---|---|---|
| mt42vgg060a | U | Bypass d'acer galvanitzat, per a conducte de 160 mm de diàmetre nominal, compost per Te 90° amb junts d'EPDM de doble llavi, comporta de regulació del cabal d'aire i servomotor. (material) | 1 | 547.23 | 547.230 |
| mt42vgg065a | U | Sonda de temperatura exterior. (material) | 1 | 47.78 | 47.780 |
| mo011 | h | Oficial 1ª muntador. (mà d'obra) | 0.24 | 29.34 | 7.042 |
| mo080 | h | Ajudant muntador. (mà d'obra) | 0.24 | 25.28 | 6.067 |
| % | % | Costos directes complementaris | 2 % | 608.119 | 12.162 |
|  |  | Costos directes |  |  | 620.281 |
