# Conducte semirígid de polietilè, amb aïllament

- Propietat de l'arxiu: CYPE Ingenieros S.A.
- Format: FIEBDC-3/2016
- Programa: Generador de preus de la construcció. CYPE Ingenieros, S.A.
- Data: 11/03/2024
- Divisa: EUR
- Costos indirectes: 3 %
- IVA: 21 %

## I Instal·lacions

### IV Ventilació

#### IVV Conductes d'admissió i extracció per a ventilació

**IVV225** m Conducte semirígid de polietilè, amb aïllament.
Conducte de ventilació, format per tub semirígid, circular, multicapa, amb la superfície exterior corrugada i la interior llisa, de polietilè d'alta densitat (PEAD/HDPE), de color gris, amb tractament en la seva superfície interior per evitar l'acumulació de pols i facilitar la seva neteja, amb aïllament exterior de 9 mm d'espessor, de 90 mm de diàmetre exterior. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42zeh213a | U | Material auxiliar per a muntatge i subjecció a l'obra d'els conductes semirígids, circulars, multicapa, amb la superfície exterior corrugada i la interior llisa, de polietilè d'alta densitat (PEAD/HDPE), amb aïllament exterior, de 90 mm de diàmetre exterior. (material) | 1 | 1.18 | 1.180 |
| mt42zeh212c | m | Tub semirígid, circular, multicapa, amb la superfície exterior corrugada i la interior llisa, de polietilè d'alta densitat (PEAD/HDPE), de color gris, amb tractament en la seva superfície interior per evitar l'acumulació de pols i facilitar la seva neteja, amb aïllament exterior de 9 mm d'espessor, de 90 mm de diàmetre exterior, subministrat en rotllos de 20 m de longitud, amb el preu incrementat el 10% en concepte d'accessoris i peces especials. (material) | 1 | 25.87 | 25.870 |
| mo011 | h | Oficial 1ª muntador. (mà d'obra) | 0.117 | 29.34 | 3.433 |
| mo080 | h | Ajudant muntador. (mà d'obra) | 0.059 | 25.28 | 1.492 |
| % | % | Costos directes complementaris | 2 % | 31.975 | 0.640 |
|  |  | Costos directes |  |  | 32.615 |
