# Tub d'acer negre

- Propietat de l'arxiu: CYPE Ingenieros S.A.
- Format: FIEBDC-3/2016
- Programa: Generador de preus de la construcció. CYPE Ingenieros, S.A.
- Data: 11/03/2024
- Divisa: EUR
- Costos indirectes: 3 %
- IVA: 21 %

## I Instal·lacions

### IW Suports, tubs i accessoris per a fluids

#### IWA D'acer

**IWA005** m Tub d'acer negre.
Tub d'acer negre, amb soldadura longitudinal per resistència elèctrica, sèrie M, de 1" DN 25 mm de diàmetre i 3,2 mm de gruix, unió roscada.
Criteri de valoració econòmica: El preu no inclou el suport ni els accessoris.
Inclou: Replanteig. Col·locació. Realització de proves de servei.
Criteri d'amidament de projecte: Longitud mesurada segons documentació gràfica de Projecte.
Criteri de mesura d'obra: Es mesurarà la longitud realment executada segons especificacions de Projecte.

| Codi | Ut | Descripció | Rendiment | Preu | Import |
|---|---|---|---|---|---|
| mt08tan010da | m | Tub d'acer negre, amb soldadura longitudinal per resistència elèctrica, sèrie M, de 1" DN 25 mm de diàmetre i 3,2 mm de gruix, segons UNE-EN 10255. (material) | 1 | 5.41 | 5.410 |
| mo008 | h | Oficial 1ª lampista. (mà d'obra) | 0.053 | 29.34 | 1.555 |
| mo107 | h | Ajudant lampista. (mà d'obra) | 0.053 | 25.25 | 1.338 |
| % | % | Costos directes complementaris | 2 % | 8.303 | 0.166 |
|  |  | Costos directes |  |  | 8.469 |

Residus:
- col·locació: mt08tan010da; factor de residu 0.035

## Recursos

**mt08tan010da** m Tub d'acer negre
Dades tècniques: Cost energètic 25.475 MJ; Emissió de CO2 1.223 kg; Codi LER 17 04 05; Massa de l'element 2.41 kg; Volum 0.001148 m3
Residus:
- embalatge: re170201 Fusta. (component de residu); rendiment 0.011 kg; Codi LER 17 02 01; Massa de l'element 1 kg; Volum 0.000909 m3
- embalatge: re170203 Plàstic. (component de residu); rendiment 0.003 kg; Codi LER 17 02 03; Massa de l'element 1 kg; Volum 0.001667 m3
