# Armari modular prefabricat, per encastar

- Propietat de l'arxiu: CYPE Ingenieros S.A.
- Format: FIEBDC-3/2016
- Programa: Generador de preus de la construcció. CYPE Ingenieros, S.A.
- Data: 11/03/2024
- Divisa: EUR
- Costos indirectes: 3 %
- IVA: 21 %

## L Fusteria, manyeria, vidres i proteccions solars

### LA Armaris

#### LAF Modulars, de fusta

**LAF010** U Armari modular prefabricat, per encastar.
Armari modular prefabricat, encastat, de dues fulles abatibles de 250x70x60 cm, de tauler aglomerat recobert amb paper melamínic, de 16 mm d'espessor, en costats, sostre, terra i divisió de maleter, i de 10 mm d'espessor en el fons; fulla de 19 mm d'espessor i cantell de 1,4 mm de PVC. Inclús bastiment de base, travesses de fusta per a recolzament de la base de l'armari, tauler de fusta per a base de l'armari, mòduls columna i baldes de divisió en maleter, motllures en MDF plastificades, tapajunts, sòcol i demés ferraments, adhesiu de reacció de poliuretà, per enganxar fusta i escuma de poliuretà per a reomplert de la folgança entre bastiment de base i armari.
Inclou: Col·locació del bastiment de base. Col·locació de les llates d'empostissar. Fixació de la base de recolzament a les llates d'empostissar. Muntatge de tots els elements components del armari modular. Allotjament i calçat de l'armari al bastiment de base. Fixació de l'armari al bastiment de base. Ajustament final. Reomplert de la folgança entre bastiment de base i armari amb escuma de poliuretà. Col·locació d'accessoris.
Criteri d'amidament de projecte: Nombre d'unitats previstes, segons documentació gràfica de Projecte.
Criteri de mesura d'obra: Es mesurarà el nombre d'unitats realment executades segons especificacions de Projecte.

| Codi | Ut | Descripció | Rendiment | Preu | Import |
|---|---|---|---|---|---|
| mt18mva040 | kg | Adhesiu de reacció de poliuretà, per enganxar fusta. (material) | 0.3 | 3.33 | 0.999 |
| mt22eap010fb | U | Armari modular prefabricat, per a encastar, de dues fulles abatibles de 250x70x60 cm, de tauler aglomerat recobert amb paper melamínic, de 16 mm d'espessor, en costats, sostre, terra i divisió de maleter, i de 10 mm d'espessor en el fons; fulla de 19 mm d'espessor i cantell de 1,4 mm de PVC; barres de penjar d'alumini estriat amb resistència al doblat, color daurat, amb suports laterals d'igual color; frontisses rectes amb acabat cromat (4 unitats per porta) i tiradors de color daurat per portes abatibles, amb bastiment de base, travesses de fusta per a recolzament de la base de l'armari, tauler de fusta per a base de l'armari, mòduls columna i baldes de divisió en maleter, motllures en MDF plastificades, tapajunts, sòcol i demés ferraments. (material) | 1 | 284.12 | 284.120 |
| mt22www040 | U | Aerosol de 750 ml d' escuma adhesiva autoexpansiva, elàstica, de poliuretà monocomponent, de 25 kg/m³ de densitat, conductivitat tèrmica 0,0345 W/(mK), 135% d'expansió, elongació fins a ruptura 45% i 7 N/cm² de resistència a tracció, estable de -40°C a 90°C; per a aplicar amb pistola; segons UNE-EN 13165. (material) | 0.1 | 8.37 | 0.837 |
| mo017 | h | Oficial 1ª fuster. (mà d'obra) | 1.726 | 28.92 | 49.916 |
| mo058 | h | Ajudant fuster. (mà d'obra) | 0.863 | 25.48 | 21.989 |
| % | % | Costos directes complementaris | 2 % | 357.861 | 7.157 |
|  |  | Costos directes |  |  | 365.018 |

Residus:
- col·locació: mt18mva040 Adhesiu de reacció de poliuretà, per enganxar fusta; factor de residu 0.046245
- col·locació: mt22eap010fb; factor de residu 0.00245904
- col·locació: mt22www040; factor de residu 0.024

## Recursos

**mt18mva040** kg Adhesiu de reacció de poliuretà, per enganxar fusta
Dades tècniques: Cost energètic 144.471 MJ; Emissió de CO2 7.014 kg; Codi LER 17 09 04; Massa de l'element 1 kg; Volum 0.000667 m3
Residus:
- embalatge: re170203 Plàstic. (component de residu); rendiment 0.003 kg; Codi LER 17 02 03; Massa de l'element 1 kg; Volum 0.001667 m3

**mt22eap010fb** U Armari modular prefabricat
Dades tècniques: Cost energètic 2903.195 MJ; Emissió de CO2 66.961 kg; Codi LER 17 02 01; Massa de l'element 71.8 kg; Volum 0.065273 m3
Residus:
- embalatge: re150101 Envasos de paper i cartró. (component de residu); rendiment 0.262 kg; Codi LER 15 01 01; Massa de l'element 1 kg; Volum 0.001333 m3
- embalatge: re170203 Plàstic; rendiment 0.135 kg
- embalatge: re170604 Materials d'aïllament diferents dels especificats en els codis 17 06 01 i 17 06 03. (component de residu); rendiment 0.014 kg; Codi LER 17 06 04; Massa de l'element 1 kg; Volum 0.001667 m3

**mt22www040** U Aerosol de 750 ml d' escuma adhesiva autoexpansiva
Dades tècniques: Cost energètic 4.178 MJ; Emissió de CO2 0.208 kg; Codi LER 17 06 04; Massa de l'element 0.01875 kg; Volum 0.000031 m3
Residus:
- embalatge: re150104 Envasos metàl·lics. (component de residu); rendiment 0.15 kg; Codi LER 15 01 04; Massa de l'element 1 kg; Volum 0.001667 m3
