# Porta d'armari, de fusta

- Propietat de l'arxiu: CYPE Ingenieros S.A.
- Format: FIEBDC-3/2016
- Programa: Generador de preus de la construcció. CYPE Ingenieros, S.A.
- Data: 11/03/2024
- Divisa: EUR
- Costos indirectes: 3 %
- IVA: 21 %

## L Fusteria, manyeria, vidres i proteccions solars

### LA Armaris

#### LAH Fronts d'armari, de fusta

**LAH010** U Porta d'armari, de fusta.
Porta d'armari de dues fulles de 215 cm d'altura de 50x1,9 cm, de tauler aglomerat, acabat amb melamina, color blanc; bastiment de base de pi país de 70x35 mm; tapetes de MDF, amb acabat amb melamina color blanc de 70x4 mm; tapajunts de MDF, amb acabat amb melamina color blanc de 70x10 mm en la cara exterior. Inclús ferraments de penjar, tanca i tirador sobre escut llarg de llautó, color negre, acabat brillant, sèrie bàsica.
Inclou: Presentació de la porta. Col·locació dels ferraments de penjar. Col·locació de la fulla. Col·locació dels ferraments de tancament. Ajustament final. Realització de proves de servei.
Criteri d'amidament de projecte: Nombre d'unitats previstes, segons documentació gràfica de Projecte.
Criteri de mesura d'obra: Es mesurarà el nombre d'unitats realment executades segons especificacions de Projecte.

| Codi | Ut | Descripció | Rendiment | Preu | Import |
|---|---|---|---|---|---|
| mt22aap020jd | U | Bastiment de base de fusta de pi, 70x35 mm, per porta d'armari de dues fulles de 215 cm d'altura, amb elements de fixació. (material) | 1 | 17.11 | 17.110 |
| mt22ata015ab | m | Tapajuntes de MDF, amb acabat amb melamina, de color blanc, 70x10 mm. (material) | 7 | 1.36 | 9.520 |
| mt22ara015a | m | Tapeta de MDF, acabat amb melamina, de color blanc, 70x4 mm. (material) | 6.4 | 0.84 | 5.376 |
| mt22pxh040aaa | U | Porta d'armari de tauler aglomerat, acabat amb melamina, color blanc, 215x50x1,9 cm. (material) | 2 | 61.87 | 123.740 |
| mt23icx020 | U | Frontissa oculta de cassoleta, d'acer inoxidable, per a porta d'armari o altell de gruix major de 15 mm. (material) | 6 | 1.32 | 7.920 |
| mt23hcl010aa | U | Joc de tirador i escut llarg de llautó, color negre, acabat brillant, sèrie bàsica, per a porta d'armari. (material) | 2 | 8.22 | 16.440 |
| mt23ppb050 | U | Imant de tancament per a porta d'armari o altell. (material) | 4 | 0.33 | 1.320 |
| mt23ppb031 | U | Cargol de llautó 21/35 mm. (material) | 36 | 0.07 | 2.520 |
| mo017 | h | Oficial 1ª fuster. (mà d'obra) | 1.343 | 28.92 | 38.840 |
| mo058 | h | Ajudant fuster. (mà d'obra) | 1.343 | 25.48 | 34.220 |
| % | % | Costos directes complementaris | 2 % | 257.006 | 5.140 |
|  |  | Costos directes |  |  | 262.146 |

Residus:
- col·locació: mt22aap020jd; factor de residu 0.014
- col·locació: mt22ata015ab Tapajuntes de MDF, amb acabat amb melamina, de color blanc, 70x10 mm; factor de residu 0.0125
- col·locació: mt22ara015a Tapeta de MDF, acabat amb melamina, de color blanc, 70x4 mm; factor de residu 0.0125
- col·locació: mt22pxh040aaa Porta d'armari de tauler aglomerat, acabat amb melamina, color blanc, 215x50x1,9 cm; factor de residu 0.0028
- col·locació: mt23ppb031 Cargol de llautó 21/35 mm; factor de residu 0.01

## Recursos

**mt22aap020jd** U Bastiment de base de fusta de pi
Dades tècniques: Cost energètic 551.345 MJ; Emissió de CO2 -8.325 kg; Codi LER 17 02 01; Massa de l'element 6.5 kg; Volum 0.005909 m3
Residus:
- embalatge: re170203 Plàstic. (component de residu); rendiment 0.08 kg; Codi LER 17 02 03; Massa de l'element 1 kg; Volum 0.001667 m3

**mt22ata015ab** m Tapajuntes de MDF, amb acabat amb melamina, de color blanc, 70x10 mm
Dades tècniques: Cost energètic 21.581 MJ; Emissió de CO2 0.561 kg; Codi LER 17 02 01; Massa de l'element 0.42 kg; Volum 0.000382 m3
Residus:
- embalatge: re170203 Plàstic; rendiment 0.08 kg

**mt22ara015a** m Tapeta de MDF, acabat amb melamina, de color blanc, 70x4 mm
Dades tècniques: Cost energètic 13.349 MJ; Emissió de CO2 0.456 kg; Codi LER 17 02 01; Massa de l'element 0.17 kg; Volum 0.000155 m3
Residus:
- embalatge: re170203 Plàstic; rendiment 0.08 kg

**mt22pxh040aaa** U Porta d'armari de tauler aglomerat, acabat amb melamina, color blanc, 215x50x1,9 cm
Dades tècniques: Cost energètic 982.522 MJ; Emissió de CO2 23.006 kg; Codi LER 17 02 01; Massa de l'element 24.1 kg; Volum 0.021909 m3
Residus:
- embalatge: re150101 Envasos de paper i cartró. (component de residu); rendiment 0.25 kg; Codi LER 15 01 01; Massa de l'element 1 kg; Volum 0.001333 m3
- embalatge: re170203 Plàstic; rendiment 0.123 kg
- embalatge: re170604 Materials d'aïllament diferents dels especificats en els codis 17 06 01 i 17 06 03. (component de residu); rendiment 0.013 kg; Codi LER 17 06 04; Massa de l'element 1 kg; Volum 0.001667 m3

**mt23hcl010aa** U Joc de tirador i escut llarg de llautó, color negre, acabat brillant, sèrie bàsica, per a porta d'armari
Dades tècniques: Cost energètic 19.366 MJ; Emissió de CO2 1.359 kg
Residus:
- embalatge: re150101 Envasos de paper i cartró; rendiment 0.072 kg

**mt23ppb031** U Cargol de llautó 21/35 mm
Dades tècniques: Cost energètic 1.266 MJ; Emissió de CO2 0.086 kg; Codi LER 17 04 01; Massa de l'element 0.0072 kg; Volum 0.000005 m3
Residus:
- embalatge: re150101 Envasos de paper i cartró; rendiment 0.001 kg
