# Fusteria exterior de PVC "CORTIZO"

- Propietat de l'arxiu: CYPE Ingenieros S.A.
- Format: FIEBDC-3/2016
- Programa: Generador de preus de la construcció. CYPE Ingenieros, S.A.
- Data: 11/03/2024
- Divisa: EUR
- Costos indirectes: 3 %
- IVA: 21 %

## L Fusteria, manyeria, vidres i proteccions solars

### LC Fusteria

#### LCV Sistemes de PVC

**LCV030** U Fusteria exterior de PVC "CORTIZO".
Finestra de PVC, sèrie A70 Abisagrada "CORTIZO", dues fulles practicables amb obertura cap al interior, dimensions 800x500 mm, composta de marc, fulla i rivets, acabat estàndard en les dues cares, color blanc, perfils de 70 mm d'amplada, soldats a biaix, que incorporen cinc càmeres interiors, tant en la secció de la fulla com en la del marc, per a millora de l'aïllament tèrmic; amb reforços interiors, junts d'estanquitat d'EPDM maneta i ferraments, segons UNE-EN 14351-1; transmitància tèrmica del marc: Uh,m = des de 1,30 W/(m²K); gruix màxim de l'envidriament: 40 mm; elements d'estanquitat i accessoris homologats, sense bastiment de base i calaix de persiana bàsic incorporat (monoblock), persiana enrotllable de lamel·les de PVC, amb accionament manual amb cinta i recollidor. Inclús patilles d'ancoratge per a la fixació de la fusteria, segellador adhesiu i silicona neutra per a segellat perimetral dels junts exterior i interior, entre la fusteria i l'obra.
Criteri de valoració econòmica: El preu no inclou el rebut en obra de la fusteria.
Inclou: Ajust final de les fulles. Segellat perimetral del junt entre la fusteria exterior i el parament. Realització de proves de servei.
Criteri d'amidament de projecte: Nombre d'unitats previstes, segons documentació gràfica de Projecte.
Criteri de mesura d'obra: Es mesurarà el nombre d'unitats realment executades segons especificacions de Projecte.

| Codi | Ut | Descripció | Rendiment | Preu | Import |
|---|---|---|---|---|---|
| mt24ctz050aaaa | U | Finestra de PVC, sèrie A70 Abisagrada "CORTIZO", dues fulles practicables amb obertura cap a el interior, dimensions 800x500 mm, composta de marc, fulla i rivets, acabat estàndard en les dues cares, color blanc, perfils de 70 mm d'amplada, soldats a biaix, que incorporen cinc càmeres interiors, tant en la secció de la fulla com en la del marc, per a millora de l'aïllament tèrmic; amb reforços interiors, junts d'estanquitat d'EPDM maneta i ferraments, segons UNE-EN 14351-1; transmitància tèrmica del marc: Uh,m = des de 1,30 W/(m²K); gruix màxim de l'envidriament: 40 mm, amb classificació a la permeabilitat a l'aire classe 4, segons UNE-EN 12207, classificació a l'estanquitat a l'aigua classe E1800, segons UNE-EN 12208, i classificació a la resistència a la força del vent classe C5, segons UNE-EN 12210. (material) | 1 | 377.03 | 377.030 |
| mt25pco015aaaa | m² | Persiana enrotllable de lamel·les de PVC, de 37 mm d'altura, color blanc, equipada amb eix, discos, càpsules i tots els seus accessoris, amb cinta i recollidor per a accionament manual, en fusteria d'alumini o de PVC, inclús calaix incorporat (monoblock), de 166x170 mm, de PVC acabat estàndard, amb permeabilitat a l'aire classe 3, segons UNE-EN 12207 i transmitància tèrmica major de 2,2 W/(m²K). Segons UNE-EN 13659. (material) | 0.42 | 56.65 | 23.793 |
| mt22www010a | U | Cartutx de 290 ml de segellador adhesiu monocomponent, neutre, superelàstic, a base de polímer MS, color blanc, amb resistència a la intempèrie i als raigs UV i elongació fins a ruptura 750%. (material) | 0.442 | 5.29 | 2.338 |
| mt22www050a | U | Cartutx de 300 ml de silicona neutra oxímica, d'elasticitat permanent i enduriment ràpid, color blanc, rang de temperatura de treball de -60 a 150°C, amb resistència als rajos UV, duresa Shore A aproximada de 22, segons UNE-EN ISO 868 i elongació a ruptura >= 800%, segons UNE-EN ISO 8339. (material) | 0.442 | 4.73 | 2.091 |
| mo018 | h | Oficial 1ª serraller. (mà d'obra) | 1.396 | 28.86 | 40.289 |
| mo059 | h | Ajudant serraller. (mà d'obra) | 0.854 | 25.36 | 21.657 |
| % | % | Costos directes complementaris | 2 % | 467.198 | 9.344 |
|  |  | Costos directes |  |  | 476.542 |

Residus:
- col·locació: mt22www010a; factor de residu 0.06
- col·locació: mt22www050a; factor de residu 0.06

## Recursos

**mt24ctz050aaaa** U Finestra de PVC
Dades tècniques: Cost energètic 638.358 MJ; Emissió de CO2 66.108 kg
Residus:
- embalatge: re170203 Plàstic. (component de residu); rendiment 0.116 kg; Codi LER 17 02 03; Massa de l'element 1 kg; Volum 0.001667 m3
- embalatge: re170604 Materials d'aïllament diferents dels especificats en els codis 17 06 01 i 17 06 03. (component de residu); rendiment 0.025 kg; Codi LER 17 06 04; Massa de l'element 1 kg; Volum 0.001667 m3

**mt22www010a** U Cartutx de 290 ml de segellador adhesiu monocomponent
Dades tècniques: Cost energètic 70.388 MJ; Emissió de CO2 3.428 kg; Codi LER 17 09 04; Massa de l'element 0.421 kg; Volum 0.000281 m3
Residus:
- embalatge: re170203 Plàstic; rendiment 0.1 kg

**mt22www050a** U Cartutx de 300 ml de silicona neutra oxímica
Dades tècniques: Cost energètic 61.288 MJ; Emissió de CO2 2.605 kg; Codi LER 17 09 04; Massa de l'element 0.3 kg; Volum 0.0002 m3
Residus:
- embalatge: re170203 Plàstic; rendiment 0.1 kg
