# Porta interior d'entrada a habitatge, de fusta

- Propietat de l'arxiu: CYPE Ingenieros S.A.
- Format: FIEBDC-3/2016
- Programa: Generador de preus de la construcció. CYPE Ingenieros, S.A.
- Data: 11/03/2024
- Divisa: EUR
- Costos indirectes: 3 %
- IVA: 21 %

## L Fusteria, manyeria, vidres i proteccions solars

### LE Portes d'entrada a habitatge

#### LEM De fusta

**LEM010** U Porta interior d'entrada a habitatge, de fusta.
Porta interior d'entrada a l'habitatge de 203x82,5x4,5 cm, fulla tipus castellana, amb plafons, amb tauler de fusta massissa de pi melis, envernissada en taller; bastiment de base de pi país de 130x40 mm; galzes massissos de pi melis de 130x20 mm; tapajunts massissos de pi melis de 70x15 mm en ambdues cares. Inclús, ferraments de penjar, tanca i manovella sobre escut llarg de ferro forjat, sèrie bàsica.
Inclou: Col·locació dels ferraments de penjar. Col·locació de la fulla. Col·locació dels ferraments de tancament. Col·locació d'accessoris. Realització de proves de servei.
Criteri d'amidament de projecte: Nombre d'unitats previstes, segons documentació gràfica de Projecte.
Criteri de mesura d'obra: Es mesurarà el nombre d'unitats realment executades segons especificacions de Projecte.

| Codi | Ut | Descripció | Rendiment | Preu | Import |
|---|---|---|---|---|---|
| mt22aap011wa | U | Bastiment de base de fusta de pi, 130x40 mm, per porta d'una fulla, amb elements de fixació. (material) | 1 | 28.68 | 28.680 |
| mt22agc010feo | m | Galze massís, pi melis, 130x20 mm, per envernissar. (material) | 5.1 | 4.7 | 23.970 |
| mt22atc010fA | m | Tapajuntes massís, pi melis, 70x15 mm, per envernissar. (material) | 10.4 | 2.13 | 22.152 |
| mt22pxa010b | U | Porta d'entrada tipus castellana, amb plafons, amb tauler de fusta massissa de pi melis, envernissada en taller, 203x82,5x4,5 cm. Segons UNE 56803. (material) | 1 | 218.45 | 218.450 |
| mt23iaf010a | U | Frontissa de seguretat de 140x70 mm, de ferro, per a porta d'entrada sèrie castellana, segons UNE-EN 1935. (material) | 4 | 9.12 | 36.480 |
| mt23ppb011 | U | Cargol d'acer 19/22 mm. (material) | 24 | 0.03 | 0.720 |
| mt23ppa010 | U | Pany d'embotir, front, accessoris i cargols de lligat, per a porta d'entrada a l'habitatge, segons UNE-EN 12209. (material) | 1 | 20.28 | 20.280 |
| mt23haf010a | U | Joc de manovella i escut llarg de ferro forjat, sèrie bàsica, per a porta d'entrada sèrie castellana. (material) | 1 | 12.42 | 12.420 |
| mt23haf020a | U | Tirador exterior amb escut, de ferro, sèrie bàsica, per a porta d'entrada sèrie castellana. (material) | 1 | 9.97 | 9.970 |
| mt23haf100a | U | Espiell òptic gran angular de 14 mm de diàmetre i 35 a 60 mm de longitud, amb tapa incorporada i acabat en ferro, sèrie bàsica, per a porta d'entrada sèrie castellana. (material) | 1 | 1.45 | 1.450 |
| mo017 | h | Oficial 1ª fuster. (mà d'obra) | 1.798 | 28.92 | 51.998 |
| mo058 | h | Ajudant fuster. (mà d'obra) | 1.798 | 25.48 | 45.813 |
| % | % | Costos directes complementaris | 2 % | 472.383 | 9.448 |
|  |  | Costos directes |  |  | 481.831 |

Residus:
- col·locació: mt22aap011wa Bastiment de base de fusta de pi, 130x40 mm, per porta d'una fulla, amb elements de fixació; factor de residu 0.0130964
- col·locació: mt22atc010fA Tapajuntes massís, pi melis, 70x15 mm, per envernissar; factor de residu 0.0028
- col·locació: mt22pxa010b; factor de residu 0.0025618
- col·locació: mt23ppb011 Cargol d'acer 19/22 mm; factor de residu 0.005

## Recursos

**mt22aap011wa** U Bastiment de base de fusta de pi, 130x40 mm, per porta d'una fulla, amb elements de fixació
Dades tècniques: Cost energètic 1162.245 MJ; Emissió de CO2 -18.087 kg; Codi LER 17 02 01; Massa de l'element 13.8 kg; Volum 0.012545 m3
Residus:
- embalatge: re170203 Plàstic. (component de residu); rendiment 0.084 kg; Codi LER 17 02 03; Massa de l'element 1 kg; Volum 0.001667 m3

**mt22atc010fA** m Tapajuntes massís, pi melis, 70x15 mm, per envernissar
Dades tècniques: Cost energètic 28.362 MJ; Emissió de CO2 0.654 kg; Codi LER 17 02 01; Massa de l'element 0.7 kg; Volum 0.000636 m3
Residus:
- embalatge: re170203 Plàstic; rendiment 0.002 kg

**mt22pxa010b** U Porta d'entrada tipus castellana
Dades tècniques: Cost energètic 2311.298 MJ; Emissió de CO2 53.416 kg; Codi LER 17 02 01; Massa de l'element 57.1 kg; Volum 0.051909 m3
Residus:
- embalatge: re150101 Envasos de paper i cartró. (component de residu); rendiment 0.259 kg; Codi LER 15 01 01; Massa de l'element 1 kg; Volum 0.001333 m3
- embalatge: re170203 Plàstic; rendiment 0.132 kg
- embalatge: re170604 Materials d'aïllament diferents dels especificats en els codis 17 06 01 i 17 06 03. (component de residu); rendiment 0.014 kg; Codi LER 17 06 04; Massa de l'element 1 kg; Volum 0.001667 m3

**mt23ppb011** U Cargol d'acer 19/22 mm
Dades tècniques: Cost energètic 0.042 MJ; Emissió de CO2 0.003 kg; Codi LER 17 04 05; Massa de l'element 0.0042 kg; Volum 0.000002 m3
Residus:
- embalatge: re150101 Envasos de paper i cartró; rendiment 0.001 kg

**mt23haf010a** U Joc de manovella i escut llarg de ferro forjat, sèrie bàsica, per a porta d'entrada sèrie castellana
Dades tècniques: Cost energètic 2.462 MJ; Emissió de CO2 0.212 kg
Residus:
- embalatge: re150101 Envasos de paper i cartró; rendiment 0.072 kg

**mt23haf020a** U Tirador exterior amb escut, de ferro, sèrie bàsica, per a porta d'entrada sèrie castellana
Dades tècniques: Cost energètic 2.413 MJ; Emissió de CO2 0.209 kg
Residus:
- embalatge: re150101 Envasos de paper i cartró; rendiment 0.072 kg
